# Impermeabilización líquida de cubiertas. Sistema Sealproof Evo "WÜRTH"

- Propiedad del archivo: CYPE INGENIEROS, S.A.
- Formato: FIEBDC-3/2002
- Ámbito geográfico: Región de Murcia
- Divisa: EUR
- Costes indirectos: 3.00 %
- IVA: 21.00 %

## N Aislamientos e impermeabilizaciones

### NL Impermeabilizaciones líquidas

#### NLG Cubiertas, galerías y balcones

**NLG280** m² Impermeabilización líquida de cubiertas. Sistema Sealproof Evo "WÜRTH".
Impermeabilización líquida de cubiertas. Sistema Sealproof Evo "WÜRTH" formado por dos capas de revestimiento continuo elástico impermeabilizante, Sealproof Evo "WÜRTH", a base de poliuretano, color gris, 2 kg/m², previa aplicación de imprimación Sealproof Evo "WÜRTH" a base de poliuretano, 0,15 l/m², colocación de malla en toda la superficie y en puntos singulares, malla de fibra de poliéster, Geolash, "WÜRTH", de 50 g/m² de masa superficial, acabado con dos manos de barniz de poliuretano alifático monocomponente, Protector Pu Evo Brillante "WÜRTH", color terracota, 0,125 l/m².
Incluye: Limpieza de la superficie soporte. Aplicación de la imprimación. Armado de la superficie. Aplicación del impermeabilizante. Aplicación de la mano de acabado.
Criterio de medición de proyecto: Superficie medida en proyección horizontal, según documentación gráfica de Proyecto, desde las caras interiores de los antepechos o petos perimetrales que la limitan.
Criterio de medición de obra: Se medirá, en proyección horizontal, la superficie realmente ejecutada según especificaciones de Proyecto, desde las caras interiores de los antepechos o petos perimetrales que la limitan.

| Código | Ud | Descripción | Rendimiento | Precio | Importe |
|---|---|---|---|---|---|
| mt15wur040a | l | Imprimación Sealproof Evo "WÜRTH" a base de poliuretano. (material) | 0.150 | 20.16 | 3.02 |
| mt15wur050a | kg | Revestimiento continuo elástico impermeabilizante, Sealproof Evo "WÜRTH", a base de poliuretano, color gris (material) | 2.000 | 9.79 | 19.58 |
| mt15wur060a | m² | Malla de fibra de poliéster, Geolash, "WÜRTH", de 50 g/m² de masa superficial. (material) | 1.200 | 3.94 | 4.73 |
| mt15wur070c | l | Barniz de poliuretano alifático monocomponente, Protector Pu Evo Brillante "WÜRTH", color terracota. (material) | 0.125 | 29.84 | 3.73 |
| op00tal020 |  | Taladro con batidora. | 1.000 | 0.00 | 0.00 |
| mo032 | h | Oficial 1ª aplicador de productos impermeabilizantes. (mano de obra) | 0.229 | 22.53 | 5.16 |
| mo070 | h | Ayudante aplicador de productos impermeabilizantes. (mano de obra) | 0.229 | 21.78 | 4.99 |
| % | % | Costes directos complementarios | 2 % | 41.21 | 0.82 |
|  |  | Costes directos |  |  | 42.03 |
