# Impermeabilización líquida de cubiertas. Sistema Isolpur Plus "WÜRTH"

- Propiedad del archivo: CYPE INGENIEROS, S.A.
- Formato: FIEBDC-3/2002
- Ámbito geográfico: Región de Murcia
- Divisa: EUR
- Costes indirectos: 3.00 %
- IVA: 21.00 %

## N Aislamientos e impermeabilizaciones

### NL Impermeabilizaciones líquidas

#### NLG Cubiertas, galerías y balcones

**NLG272** m² Impermeabilización líquida de cubiertas. Sistema Isolpur Plus "WÜRTH".
Impermeabilización líquida de cubiertas, sobre superficie soporte de hormigón o mortero. Sistema Isolpur Plus "WÜRTH" formado por tres capas de revestimiento impermeabilizante, Isolpur Plus "WÜRTH", a base de poliuretano alifático, incoloro, con resistencia a la intemperie, al envejecimiento y a los rayos UV, 0,9 kg/m², previa aplicación de imprimación, PU Primer "WÜRTH", 0,055 kg/m².
Incluye: Limpieza de la superficie soporte. Aplicación de la imprimación. Aplicación del impermeabilizante.
Criterio de medición de proyecto: Superficie medida en proyección horizontal, según documentación gráfica de Proyecto, desde las caras interiores de los antepechos o petos perimetrales que la limitan.
Criterio de medición de obra: Se medirá, en proyección horizontal, la superficie realmente ejecutada según especificaciones de Proyecto, desde las caras interiores de los antepechos o petos perimetrales que la limitan.

| Código | Ud | Descripción | Rendimiento | Precio | Importe |
|---|---|---|---|---|---|
| mt15wur140a | kg | Imprimación, PU Primer "WÜRTH". (material) | 0.055 | 24.07 | 1.32 |
| mt15wur160a | kg | Revestimiento impermeabilizante, Isolpur Plus "WÜRTH", a base de poliuretano alifático, incoloro, con resistencia a la intemperie, al envejecimiento y a los rayos UV. (material) | 0.900 | 33.05 | 29.75 |
| op00tal020 |  | Taladro con batidora. | 1.000 | 0.00 | 0.00 |
| mo032 | h | Oficial 1ª aplicador de productos impermeabilizantes. (mano de obra) | 0.100 | 22.53 | 2.25 |
| mo070 | h | Ayudante aplicador de productos impermeabilizantes. (mano de obra) | 0.100 | 21.78 | 2.18 |
| % | % | Costes directos complementarios | 2 % | 35.50 | 0.71 |
|  |  | Costes directos |  |  | 36.21 |
