# Aislamiento térmico reflexivo entre los montantes del muro estructural exterior de entramado ligero

- Propiedad del archivo: CYPE INGENIEROS, S.A.
- Formato: FIEBDC-3/2002
- Ámbito geográfico: Región de Murcia
- Divisa: EUR
- Costes indirectos: 3.00 %
- IVA: 21.00 %

## N Aislamientos e impermeabilizaciones

### NR Aislamientos térmicos reflexivos

#### NRF Fachadas y medianerías

**NRF020** m² Aislamiento térmico reflexivo entre los montantes del muro estructural exterior de entramado ligero.
Aislamiento térmico reflexivo entre los montantes del muro estructural exterior de entramado ligero de madera, formado por panel alveolar, con solapes autoadhesivos, con barrera de vapor, factor de resistencia a la difusión del vapor de agua 1800, según UNE-EN 13984, de 50 mm de espesor, con una emisividad de 0,06 en una cara y 0,10 en la otra cara, una resistencia térmica intrínseca (sin cámara de aire) de 1,5 m²K/W y una conductividad térmica de 0,033 W/(mK), fijado con grapas, de acero galvanizado, de 14 mm de altura a los montantes del entramado ligero de madera. Incluso cinta autoadhesiva para sellado de juntas.
Incluye: Corte y preparación del aislamiento. Colocación del aislamiento. Fijación del aislamiento. Sellado de juntas.
Criterio de medición de proyecto: Superficie medida según documentación gráfica de Proyecto.
Criterio de medición de obra: Se medirá la superficie realmente ejecutada según especificaciones de Proyecto.

| Código | Ud | Descripción | Rendimiento | Precio | Importe |
|---|---|---|---|---|---|
| mt16ara010adah | m² | Panel alveolar, con barrera de vapor, factor de resistencia a la difusión del vapor de agua 1800, según UNE-EN 13984, compuesto de una lámina de polietileno aluminizado calandrado con tratamiento anticorrosión y una lámina de polietileno aluminizado, unidas mediante una estructura formada por varias capas de espuma de polietileno y láminas de polietileno metalizado en forma de panal de abeja, de 50 mm de espesor, con una emisividad de 0,06 en una cara y 0,10 en la otra cara, una resistencia térmica intrínseca (sin cámara de aire) de 1,5 m²K/W y una conductividad térmica de 0,033 W/(mK), suministrado en paneles de 1,20x2,65 m. (material) | 1.000 | 7.79 | 7.79 |
| mt15pdr300j | Ud | Grapa, de acero galvanizado, de 14 mm de altura; para la fijación de productos aislantes. (material) | 2.000 | 0.03 | 0.06 |
| mt16ara100a | m | Cinta autoadhesiva, de aluminio, con adhesivo acrílico, de 100 mm de anchura, para la estanqueidad al aire y al vapor de agua de las juntas en aislamientos reflexivos. (material) | 0.100 | 0.46 | 0.05 |
| op00gra010 |  | Grapadora. | 1.000 | 0.00 | 0.00 |
| mo054 | h | Oficial 1ª montador de aislamientos. (mano de obra) | 0.050 | 23.16 | 1.16 |
| mo101 | h | Ayudante montador de aislamientos. (mano de obra) | 0.025 | 21.78 | 0.54 |
| % | % | Costes directos complementarios | 2 % | 9.60 | 0.19 |
|  |  | Costes directos |  |  | 9.79 |
