# Aislamiento térmico reflexivo de suelos flotantes

- Propiedad del archivo: CYPE INGENIEROS, S.A.
- Formato: FIEBDC-3/2002
- Ámbito geográfico: Región de Murcia
- Divisa: EUR
- Costes indirectos: 3.00 %
- IVA: 21.00 %

## N Aislamientos e impermeabilizaciones

### NR Aislamientos térmicos reflexivos

#### NRL Suelos flotantes

**NRL010** m² Aislamiento térmico reflexivo de suelos flotantes.
Aislamiento térmico reflexivo de suelos flotantes, formado por complejo multicapa Termomasa "WÜRTH", de 33 mm de espesor total, con una emisividad de 0,12, una resistencia térmica intrínseca (sin cámara de aire) de 0,36 m²K/W y una conductividad térmica de 0,036 W/(mK), simplemente apoyado. Incluso cinta autoadhesiva "WÜRTH" para sellado de juntas.
Incluye: Limpieza y preparación de la superficie soporte. Replanteo y corte del aislamiento. Colocación del aislamiento. Sellado de juntas.
Criterio de medición de proyecto: Superficie medida según documentación gráfica de Proyecto.
Criterio de medición de obra: Se medirá la superficie realmente ejecutada según especificaciones de Proyecto.

| Código | Ud | Descripción | Rendimiento | Precio | Importe |
|---|---|---|---|---|---|
| mt16arw010ojC | m² | Complejo multicapa Termomasa "WÜRTH", compuesto de panel rígido de poliestireno extruido de 30 mm de espesor, revestido por una de sus caras con Termoplus, de 33 mm de espesor total, con una emisividad de 0,12, una resistencia térmica intrínseca (sin cámara de aire) de 0,36 m²K/W y una conductividad térmica de 0,036 W/(mK), suministrado en paneles de 1,20x1,25 m. (material) | 1.100 | 35.90 | 39.49 |
| mt16arw100m | m | Cinta autoadhesiva "WÜRTH", de aluminio, con adhesivo acrílico, de 0,03 mm de espesor y 50 mm de anchura, para sellado de juntas. (material) | 0.450 | 0.79 | 0.36 |
| mo054 | h | Oficial 1ª montador de aislamientos. (mano de obra) | 0.100 | 23.16 | 2.32 |
| mo101 | h | Ayudante montador de aislamientos. (mano de obra) | 0.050 | 21.78 | 1.09 |
| % | % | Costes directos complementarios | 2 % | 43.26 | 0.87 |
|  |  | Costes directos |  |  | 44.13 |
