# Aislamiento térmico reflexivo por el interior de cubiertas inclinadas sobre espacio no habitable

- Propiedad del archivo: CYPE INGENIEROS, S.A.
- Formato: FIEBDC-3/2002
- Ámbito geográfico: Región de Murcia
- Divisa: EUR
- Costes indirectos: 3.00 %
- IVA: 21.00 %

## N Aislamientos e impermeabilizaciones

### NR Aislamientos térmicos reflexivos

#### NRQ Cubiertas inclinadas

**NRQ030** m² Aislamiento térmico reflexivo por el interior de cubiertas inclinadas sobre espacio no habitable.
Aislamiento térmico reflexivo por el interior de cubiertas inclinadas sobre espacio no habitable, formado por complejo multicapa, con barrera de vapor, factor de resistencia a la difusión del vapor de agua 4444, según UNE-EN 13984, de 45 mm de espesor, con una emisividad de 0,06 en ambas caras, una resistencia térmica intrínseca (sin cámara de aire) de 1,9 m²K/W y una conductividad térmica de 0,024 W/(mK). Colocación en obra: con solape y fijado con rastreles de madera de 24x48 mm a la superficie soporte de hormigón; preparado para la posterior formación de una cámara de aire. Incluso tornillos para la fijación de los rastreles a la superficie soporte, cinta autoadhesiva para sellado de juntas.
Incluye: Limpieza del supradós del forjado. Revisión de la superficie del paramento base en el que se realiza la fijación del aislamiento de acuerdo con las exigencias de la técnica a emplear. Replanteo y corte del aislamiento. Colocación del aislamiento. Sellado de juntas. Fijación de los rastreles.
Criterio de medición de proyecto: Superficie medida según documentación gráfica de Proyecto.
Criterio de medición de obra: Se medirá la superficie realmente ejecutada según especificaciones de Proyecto.

| Código | Ud | Descripción | Rendimiento | Precio | Importe |
|---|---|---|---|---|---|
| mt12psg260a | m | Rastrel de madera de pino pinaster (Pinus pinaster), de 24x48 mm de sección, sin tratar. (material) | 1.200 | 1.47 | 1.76 |
| mt13blw131 | Ud | Tornillo para sujeción de elementos de madera. (material) | 2.800 | 0.11 | 0.31 |
| mt16ara010ccbb | m² | Complejo multicapa, con barrera de vapor, factor de resistencia a la difusión del vapor de agua 4444, según UNE-EN 13984, compuesto de una lámina de polietileno aluminizado calandrado con armadura y tratamiento anticorrosión y una lámina de polietileno metalizado calandrado con capa protectora y núcleo formado por varias capas de guata de poliéster, espuma de polietileno y láminas de polietileno aluminizado, de 45 mm de espesor, con una emisividad de 0,06 en ambas caras, una resistencia térmica intrínseca (sin cámara de aire) de 1,9 m²K/W y una conductividad térmica de 0,024 W/(mK), suministrado en paneles de 1,60x6,25 m. (material) | 1.100 | 15.15 | 16.67 |
| mt16ara100a | m | Cinta autoadhesiva, de aluminio, con adhesivo acrílico, de 100 mm de anchura, para la estanqueidad al aire y al vapor de agua de las juntas en aislamientos reflexivos. (material) | 0.450 | 0.46 | 0.21 |
| mo054 | h | Oficial 1ª montador de aislamientos. (mano de obra) | 0.080 | 23.16 | 1.85 |
| mo101 | h | Ayudante montador de aislamientos. (mano de obra) | 0.040 | 21.78 | 0.87 |
| % | % | Costes directos complementarios | 2 % | 21.67 | 0.43 |
|  |  | Costes directos |  |  | 22.10 |
