# Acondicionamiento acústico, con paneles autoportantes suspendidos del forjado. Sistema "ROCKFON"

- Propiedad del archivo: CYPE INGENIEROS, S.A.
- Formato: FIEBDC-3/2002
- Ámbito geográfico: Región de Murcia
- Divisa: EUR
- Costes indirectos: 3.00 %
- IVA: 21.00 %

## N Aislamientos e impermeabilizaciones

### NT Acondicionamiento acústico

#### NTD Forjados

**NTD015** m² Acondicionamiento acústico, con paneles autoportantes suspendidos del forjado. Sistema "ROCKFON".
Acondicionamiento acústico, situado a una altura menor de 4 m. Sistema Rockfon System Universal Baffle "ROCKFON" formado por: ESTRUCTURA: perfiles guía horizontales fijados al forjado o elemento soporte con anclajes directos; PANELES: paneles acústicos autoportantes de lana mineral, modelo Rockfon Universal Baffle 4F "ROCKFON", de 1200x600x50 mm encajados en los perfiles con kits de montaje Rockfon Baffle. Incluso fijaciones para el anclaje de los perfiles.
Incluye: Limpieza y preparación de la superficie soporte. Replanteo de los ejes de la trama modular. Señalización de los puntos de anclaje al forjado o elemento soporte. Fijación de los perfiles. Colocación de los paneles.
Criterio de medición de proyecto: Superficie medida según documentación gráfica de Proyecto.
Criterio de medición de obra: Se medirá la superficie realmente ejecutada según especificaciones de Proyecto.

| Código | Ud | Descripción | Rendimiento | Precio | Importe |
|---|---|---|---|---|---|
| mt12psg220 | Ud | Fijación compuesta por taco y tornillo 5x27. (material) | 3.330 | 0.06 | 0.20 |
| mt12pfr020j | m | Perfil guía horizontal Riel De Soporte Rockfon Baffle "ROCKFON", color plata. (material) | 3.330 | 10.86 | 36.16 |
| mt12par210n | Ud | Kit de montaje Rockfon Baffle "ROCKFON", formado por un clip de fijación y un perno M6; para la fijación de paneles de lana de roca Rockfon Universal Baffle. (material) | 5.560 | 2.01 | 11.18 |
| mt16par131kaa | Ud | Panel acústico autoportante de lana mineral, modelo Rockfon Universal Baffle 4F "ROCKFON", de 1200x600x50 mm, revestido por las dos caras con un velo mineral de color Blanco y con dos de sus cantos revestidos con un marco metálico, color Blanco, Euroclase A2-s1, d0 de reacción al fuego según UNE-EN 13501-1. (material) | 2.780 | 66.04 | 183.59 |
| op00tal010 |  | Taladro. | 1.000 | 0.00 | 0.00 |
| op00ato010 |  | Atornillador. | 1.000 | 0.00 | 0.00 |
| mo054 | h | Oficial 1ª montador de aislamientos. (mano de obra) | 0.299 | 23.16 | 6.92 |
| mo101 | h | Ayudante montador de aislamientos. (mano de obra) | 0.050 | 21.78 | 1.09 |
| % | % | Costes directos complementarios | 2 % | 239.14 | 4.78 |
|  |  | Costes directos |  |  | 243.92 |
