# Aislamiento térmico de suelos radiantes, con paneles de fibras de madera

- Propiedad del archivo: CYPE INGENIEROS, S.A.
- Formato: FIEBDC-3/2002
- Ámbito geográfico: Región de Murcia
- Divisa: EUR
- Costes indirectos: 3.00 %
- IVA: 21.00 %

## N Aislamientos e impermeabilizaciones

### NV Aislamientos térmicos de origen vegetal

#### NVL Suelos flotantes

**NVL010** m² Aislamiento térmico de suelos radiantes, con paneles de fibras de madera.
Aislamiento térmico de suelos radiantes, sobre forjado de panel contralaminado de madera (CLT), formado por panel aislante de capa única, de fibras de madera, de 20 mm de espesor y 1250x600 mm, de superficie lisa y mecanizado lateral recto, según UNE-EN 13171, resistencia térmica 0,55 m²K/W, conductividad térmica 0,039 W/(mK), densidad 140 kg/m³, colocado a tope, simplemente apoyado; preparado para recibir un sistema de suelo radiante, con capa de mortero.
Incluye: Limpieza y preparación de la superficie soporte. Corte y preparación del aislamiento. Colocación del aislamiento.
Criterio de medición de proyecto: Superficie medida según documentación gráfica de Proyecto.
Criterio de medición de obra: Se medirá la superficie realmente ejecutada según especificaciones de Proyecto.

| Código | Ud | Descripción | Rendimiento | Precio | Importe |
|---|---|---|---|---|---|
| mt16bab090j | m² | Panel aislante de capa única, de fibras de madera, de 20 mm de espesor y 1250x600 mm, de superficie lisa y mecanizado lateral recto, según UNE-EN 13171, resistencia térmica 0,55 m²K/W, conductividad térmica 0,039 W/(mK), densidad 140 kg/m³, Euroclase E de reacción al fuego según UNE-EN 13501-1. (material) | 1.050 | 5.34 | 5.61 |
| mo054 | h | Oficial 1ª montador de aislamientos. (mano de obra) | 0.080 | 23.16 | 1.85 |
| mo101 | h | Ayudante montador de aislamientos. (mano de obra) | 0.080 | 21.78 | 1.74 |
| % | % | Costes directos complementarios | 2 % | 9.20 | 0.18 |
|  |  | Costes directos |  |  | 9.38 |
