# Aislamiento termoacústico de suelos flotantes, con fibra de coco

- Propiedad del archivo: CYPE INGENIEROS, S.A.
- Formato: FIEBDC-3/2002
- Ámbito geográfico: Región de Murcia
- Divisa: EUR
- Costes indirectos: 3.00 %
- IVA: 21.00 %

## N Aislamientos e impermeabilizaciones

### NV Aislamientos térmicos de origen vegetal

#### NVL Suelos flotantes

**NVL020** m² Aislamiento termoacústico de suelos flotantes, con fibra de coco.
Aislamiento termoacústico de suelos flotantes, formado por panel rígido de fibra de coco, no revestido, de 1250x650 mm y entre 10 y 13 mm de espesor, 120 kg/m³ de densidad, conductividad térmica 0,044 W/(mK), cubierto con film de polietileno de 0,2 mm de espesor y desolidarización perimetral realizada con el mismo material aislante. Colocación en obra: a tope, simplemente apoyado, preparado para recibir una base de pavimento de mortero u hormigón. Incluso cinta autoadhesiva para sellado de juntas.
Incluye: Limpieza y preparación de la superficie soporte. Replanteo y corte del aislamiento. Colocación del aislamiento. Colocación del film de polietileno. Sellado de juntas del film de polietileno.
Criterio de medición de proyecto: Superficie medida según documentación gráfica de Proyecto.
Criterio de medición de obra: Se medirá la superficie realmente ejecutada según especificaciones de Proyecto.

| Código | Ud | Descripción | Rendimiento | Precio | Importe |
|---|---|---|---|---|---|
| mt16fco010a | m² | Panel rígido de fibra de coco, no revestido, de 1250x650 mm y entre 10 y 13 mm de espesor, 120 kg/m³ de densidad, conductividad térmica 0,044 W/(mK), Euroclase B2 de reacción al fuego según UNE-EN 13501-1. (material) | 1.100 | 11.60 | 12.76 |
| mt16png010d | m² | Film de polietileno de 0,2 mm de espesor y 184 g/m² de masa superficial. (material) | 1.100 | 0.41 | 0.45 |
| mt16aaa030 | m | Cinta autoadhesiva para sellado de juntas. (material) | 0.250 | 0.30 | 0.08 |
| mo054 | h | Oficial 1ª montador de aislamientos. (mano de obra) | 0.080 | 23.16 | 1.85 |
| mo101 | h | Ayudante montador de aislamientos. (mano de obra) | 0.080 | 21.78 | 1.74 |
| % | % | Costes directos complementarios | 2 % | 16.88 | 0.34 |
|  |  | Costes directos |  |  | 17.22 |
