# Aislamiento térmico en trasdosado directo de placas sobre paramento de madera, con paneles de fibras de madera

- Propiedad del archivo: CYPE INGENIEROS, S.A.
- Formato: FIEBDC-3/2002
- Ámbito geográfico: Región de Murcia
- Divisa: EUR
- Costes indirectos: 3.00 %
- IVA: 21.00 %

## N Aislamientos e impermeabilizaciones

### NV Aislamientos térmicos de origen vegetal

#### NVO Trasdosados

**NVO020** m² Aislamiento térmico en trasdosado directo de placas sobre paramento de madera, con paneles de fibras de madera.
Aislamiento térmico en trasdosado directo de placas sobre muro estructural de entramado ligero de madera, formado por panel rígido de fibras de madera, de 50 mm de espesor, resistencia térmica 1,19 m²K/W, conductividad térmica 0,042 W/(mK), densidad 150 kg/m³, colocado a tope y fijado mecánicamente con tornillos autoperforantes de cabeza ancha.
Criterio de valoración económica: El precio no incluye el muro estructural de entramado ligero de madera, el trasdosado directo de placas ni las ayudas de carpintería para la ejecución de instalaciones en construcciones de madera.
Incluye: Corte y preparación del aislamiento. Colocación del aislamiento. Fijación del aislamiento.
Criterio de medición de proyecto: Superficie medida según documentación gráfica de Proyecto.
Criterio de medición de obra: Se medirá la superficie realmente ejecutada según especificaciones de Proyecto.

| Código | Ud | Descripción | Rendimiento | Precio | Importe |
|---|---|---|---|---|---|
| mt16bab040a | m² | Panel rígido de fibras de madera, de 50 mm de espesor, resistencia térmica 1,19 m²K/W, conductividad térmica 0,042 W/(mK), densidad 150 kg/m³, apto para la ejecución de acanaladuras mediante fresado, Euroclase E de reacción al fuego según UNE-EN 13501-1, según UNE-EN 13171. (material) | 1.050 | 15.86 | 16.65 |
| mt07emr310b | Ud | Tornillo autoperforante de cabeza ancha, de acero cincado con revestimiento de cromo, para fijación de paneles de fibras de madera a tableros estructurales de madera. (material) | 7.000 | 0.01 | 0.07 |
| mo054 | h | Oficial 1ª montador de aislamientos. (mano de obra) | 0.050 | 23.16 | 1.16 |
| mo101 | h | Ayudante montador de aislamientos. (mano de obra) | 0.050 | 21.78 | 1.09 |
| % | % | Costes directos complementarios | 2 % | 18.97 | 0.38 |
|  |  | Costes directos |  |  | 19.35 |
