# Cubierta plana no transitable, no ventilada, autoprotegida, tipo convencional. Impermeabilización con láminas asfálticas, tipo monocapa

- Propiedad del archivo: CYPE INGENIEROS, S.A.
- Formato: FIEBDC-3/2002
- Ámbito geográfico: Región de Murcia
- Divisa: EUR
- Costes indirectos: 3.00 %
- IVA: 21.00 %

## Q Cubiertas

### QD Planas no transitables, no ventiladas

#### QDA Autoprotegidas

**QDA010** m² Cubierta plana no transitable, no ventilada, autoprotegida, tipo convencional. Impermeabilización con láminas asfálticas, tipo monocapa.
Cubierta plana no transitable, no ventilada, autoprotegida, tipo convencional, pendiente del 1% al 15%. FORMACIÓN DE PENDIENTES: mediante encintado de limatesas, limahoyas y juntas con maestras de ladrillo cerámico hueco doble y capa de arcilla expandida, vertida en seco y consolidada en su superficie con lechada de cemento, proporcionando una resistencia a compresión de 1 MPa y con una conductividad térmica de 0,087 W/(mK), con espesor medio de 10 cm; con capa de regularización de mortero de cemento, industrial, M-5 de 4 cm de espesor, acabado fratasado; AISLAMIENTO TÉRMICO: panel rígido de lana mineral soldable, hidrofugada, de 50 mm de espesor; IMPERMEABILIZACIÓN: tipo monocapa, adherida, formada por una lámina de betún modificado con elastómero SBS, LBM(SBS)-50/G-FP totalmente adherida con soplete.
Criterio de valoración económica: El precio no incluye la ejecución y el sellado de las juntas ni la ejecución de remates en los encuentros con paramentos y desagües.
Incluye: Replanteo de los puntos singulares. Replanteo de las pendientes y trazado de limatesas, limahoyas y juntas. Formación de pendientes mediante encintado de limatesas, limahoyas y juntas con maestras de ladrillo. Relleno de juntas con poliestireno expandido. Vertido en seco de la arcilla expandida hasta alcanzar el nivel de coronación de las maestras, y consolidación con lechada de cemento. Vertido, extendido y regleado de la capa de mortero de regularización. Revisión de la superficie base en la que se realiza la fijación del aislamiento de acuerdo con las exigencias de la técnica a emplear. Corte, ajuste y colocación del aislamiento. Limpieza y preparación de la superficie. Colocación de la impermeabilización.
Criterio de medición de proyecto: Superficie medida en proyección horizontal, según documentación gráfica de Proyecto, desde las caras interiores de los antepechos o petos perimetrales que la limitan.
Criterio de medición de obra: Se medirá, en proyección horizontal, la superficie realmente ejecutada según especificaciones de Proyecto, desde las caras interiores de los antepechos o petos perimetrales que la limitan.

| Código | Ud | Descripción | Rendimiento | Precio | Importe |
|---|---|---|---|---|---|
| mt04lvc010c | Ud | Ladrillo cerámico hueco doble, para revestir, 24x11,5x9 cm, para uso en fábrica protegida (pieza P), densidad 780 kg/m³, según UNE-EN 771-1. (material) | 3.000 | 0.29 | 0.87 |
| mt01arl030a | m³ | Arcilla expandida, suministrada en sacos, según UNE-EN 13055-1. (material) | 0.100 | 144.49 | 14.45 |
| mt09lec020b | m³ | Lechada de cemento CEM II/B-P 32,5 N 1/3. (material) | 0.010 | 112.60 | 1.13 |
| mt16pea020b | m² | Panel rígido de poliestireno expandido, según UNE-EN 13163, mecanizado lateral recto, de 20 mm de espesor, resistencia térmica 0,55 m²K/W, conductividad térmica 0,036 W/(mK), para junta de dilatación. (material) | 0.010 | 1.34 | 0.01 |
| mt08aaa010a | m³ | Agua. (material) | 0.014 | 1.50 | 0.02 |
| mt09mif010ca | t | Mortero industrial para albañilería, de cemento, color gris, categoría M-5 (resistencia a compresión 5 N/mm²), suministrado en sacos, según UNE-EN 998-2. (material) | 0.075 | 53.48 | 4.01 |
| mt16lrc010fd | m² | Panel rígido de lana mineral soldable, hidrofugada, según UNE-EN 13162, revestido con betún asfáltico y film de polipropileno termofusible, de 50 mm de espesor, resistencia térmica >= 1,3 m²K/W, conductividad térmica 0,038 W/(mK), Euroclase F de reacción al fuego según UNE-EN 13501-1. (material) | 1.050 | 25.78 | 27.07 |
| mt14lga010ea | m² | Lámina de betún modificado con elastómero SBS, LBM(SBS)-50/G-FP, de 3,5 mm de espesor, masa nominal 5 kg/m², con armadura de fieltro de poliéster reforzado y estabilizado de 150 g/m², con autoprotección mineral de color gris. Según UNE-EN 13707. (material) | 1.100 | 8.56 | 9.42 |
| op00sop010 |  | Soplete para soldadura de láminas asfálticas. | 1.000 | 0.00 | 0.00 |
| mo020 | h | Oficial 1ª construcción. (mano de obra) | 0.090 | 22.53 | 2.03 |
| mo113 | h | Peón ordinario construcción. (mano de obra) | 0.289 | 21.19 | 6.12 |
| mo029 | h | Oficial 1ª aplicador de láminas impermeabilizantes. (mano de obra) | 0.100 | 22.53 | 2.25 |
| mo067 | h | Ayudante aplicador de láminas impermeabilizantes. (mano de obra) | 0.100 | 21.78 | 2.18 |
| mo054 | h | Oficial 1ª montador de aislamientos. (mano de obra) | 0.050 | 23.16 | 1.16 |
| mo101 | h | Ayudante montador de aislamientos. (mano de obra) | 0.050 | 21.78 | 1.09 |
| % | % | Costes directos complementarios | 2 % | 71.81 | 1.44 |
|  |  | Costes directos |  |  | 73.25 |
