# Sistema "VELUX" de tubo solar para cubiertas inclinadas

- Propiedad del archivo: CYPE INGENIEROS, S.A.
- Formato: FIEBDC-3/2002
- Ámbito geográfico: Región de Murcia
- Divisa: EUR
- Costes indirectos: 3.00 %
- IVA: 21.00 %

## Q Cubiertas

### QL Lucernarios

#### QLT Tubos solares

**QLT010** Ud Sistema "VELUX" de tubo solar para cubiertas inclinadas.
Tubo solar rígido, modelo TWR 0K14 2010 "VELUX", de 35 cm de diámetro, compuesto por un marco integrado de 43x43 cm con cerco de estanqueidad de poliuretano, de color negro, babero de aluminio, tapa de vidrio templado de 4 mm, dos tubos rígidos de aluminio, con revestimiento interior reflectante, de 62 cm de longitud y 35 cm de diámetro, dos codos regulables entre 0° y 45°, kit difusor con doble panel acrílico aislante y anillo embellecedor interior, de plástico, de color blanco, instalado en cubiertas inclinadas con pendientes de 15° a 60° y tejado de perfil ondulado de teja, fibrocemento o materiales similares, mediante 1 extensión rígida de aluminio, con revestimiento interior reflectante, modelo ZTR 0K14, de 62 cm de longitud y 35 cm de diámetro. Totalmente equipado y montado.
Incluye: Replanteo. Presentación, aplomado y nivelación del marco. Atornillado de los elementos de fijación del marco. Sellado de juntas perimetrales. Colocación de accesorios.
Criterio de medición de proyecto: Número de unidades previstas, según documentación gráfica de Proyecto.
Criterio de medición de obra: Se medirá el número de unidades realmente ejecutadas según especificaciones de Proyecto.

| Código | Ud | Descripción | Rendimiento | Precio | Importe |
|---|---|---|---|---|---|
| mt21trv010e | Ud | Tubo solar rígido, modelo TWR 0K14 2010 "VELUX", de 35 cm de diámetro, compuesto por un marco integrado de 43x43 cm con cerco de estanqueidad de poliuretano, de color negro, babero de aluminio, tapa de vidrio templado de 4 mm, dos tubos rígidos de aluminio, con revestimiento interior reflectante, de 62 cm de longitud y 35 cm de diámetro, dos codos regulables entre 0° y 45°, kit difusor con doble panel acrílico aislante y anillo embellecedor interior, de plástico, de color blanco, para instalación en cubiertas inclinadas con pendientes de 15° a 60° y tejado de perfil ondulado de teja, fibrocemento o materiales similares (material) | 1.000 | 480.00 | 480.00 |
| mt21trv020c | Ud | Extensión rígida de aluminio, con revestimiento interior reflectante, para tubo solar, modelo ZTR 0K14 0062 "VELUX", de 62 cm de longitud y 35 cm de diámetro. (material) | 1.000 | 81.00 | 81.00 |
| mo011 | h | Oficial 1ª montador. (mano de obra) | 1.194 | 23.16 | 27.65 |
| mo080 | h | Ayudante montador. (mano de obra) | 0.498 | 21.78 | 10.85 |
| % | % | Costes directos complementarios | 2 % | 599.50 | 11.99 |
|  |  | Costes directos |  |  | 611.49 |
