# Alero decorativo

- Propiedad del archivo: CYPE INGENIEROS, S.A.
- Formato: FIEBDC-3/2002
- Ámbito geográfico: Región de Murcia
- Divisa: EUR
- Costes indirectos: 3.00 %
- IVA: 21.00 %

## Q Cubiertas

### QR Remates

#### QRA Aleros

**QRA010** m Alero decorativo.
Alero decorativo en tejado, formado por ladrillo aplantillado especial para alero, en forma de pecho de paloma, recibido con mortero de cemento, industrial, con aditivo hidrófugo, M-15.
Criterio de valoración económica: El precio no incluye el emboquillado de las tejas del alero.
Incluye: Replanteo y trazado en el forjado de los elementos componentes del alero. Colocación de los ladrillos cerámicos.
Criterio de medición de proyecto: Longitud del borde del faldón, medida por su cara exterior, según documentación gráfica de Proyecto.
Criterio de medición de obra: Se medirá, por su mayor desarrollo lineal, la longitud realmente ejecutada según especificaciones de Proyecto.

| Código | Ud | Descripción | Rendimiento | Precio | Importe |
|---|---|---|---|---|---|
| mt05mpa011a | Ud | Ladrillo cerámico cara vista macizo prensado, pecho de paloma, rojo, 24x12x5 cm, según UNE-EN 771-1. (material) | 18.000 | 1.08 | 19.44 |
| mt08aaa010a | m³ | Agua. (material) | 0.007 | 1.50 | 0.01 |
| mt09mif010ca | t | Mortero industrial para albañilería, de cemento, color gris, categoría M-5 (resistencia a compresión 5 N/mm²), suministrado en sacos, según UNE-EN 998-2. (material) | 0.038 | 53.48 | 2.03 |
| op00amo010 |  | Amoladora o radial. | 1.000 | 0.00 | 0.00 |
| mo020 | h | Oficial 1ª construcción. (mano de obra) | 0.597 | 22.53 | 13.45 |
| mo077 | h | Ayudante construcción. (mano de obra) | 0.697 | 21.78 | 15.18 |
| % | % | Costes directos complementarios | 2 % | 50.11 | 1.00 |
|  |  | Costes directos |  |  | 51.11 |
