# Cobertura de chapa perfilada de acero "ACH"

- Propiedad del archivo: CYPE INGENIEROS, S.A.
- Formato: FIEBDC-3/2002
- Ámbito geográfico: Región de Murcia
- Divisa: EUR
- Costes indirectos: 3.00 %
- IVA: 21.00 %

## Q Cubiertas

### QU Componentes de cubiertas inclinadas y curvas

#### QUM De chapas de acero y paneles sándwich

**QUM015** m² Cobertura de chapa perfilada de acero "ACH".
Cobertura de chapa perfilada trapezoidal de acero prelacado, ACH 32/200 "ACH", espesor 0,6 mm, 32 mm de altura de perfil y 200 mm de intereje, colocada con un solape de la chapa superior de 150 mm y un solape lateral de un trapecio y fijada mecánicamente sobre entramado ligero metálico, en cubierta inclinada, con una pendiente mayor del 5%. Incluso accesorios de fijación de las chapas.
Criterio de valoración económica: El precio no incluye la estructura soporte ni los puntos singulares y las piezas especiales de la cobertura.
Incluye: Limpieza de la superficie soporte. Replanteo de las chapas por faldón. Corte, preparación y colocación de las chapas. Fijación mecánica de las chapas.
Criterio de medición de proyecto: Superficie medida en verdadera magnitud, según documentación gráfica de Proyecto.
Criterio de medición de obra: Se medirá, en verdadera magnitud, la superficie realmente ejecutada según especificaciones de Proyecto.

| Código | Ud | Descripción | Rendimiento | Precio | Importe |
|---|---|---|---|---|---|
| mt13cap010jm | m² | Chapa perfilada trapezoidal de acero prelacado, ACH 32/200 "ACH", espesor 0,6 mm, 32 mm de altura de perfil y 200 mm de intereje. (material) | 1.050 | 8.80 | 9.24 |
| mt13cap030e | Ud | Kit de accesorios de fijación "ACH", para chapas perfiladas, en cubiertas inclinadas. (material) | 0.200 | 20.00 | 4.00 |
| op00ciz010 |  | Cizalla. | 1.000 | 0.00 | 0.00 |
| op00roe010 |  | Roedora. | 1.000 | 0.00 | 0.00 |
| mo051 | h | Oficial 1ª montador de cerramientos industriales. (mano de obra) | 0.249 | 23.16 | 5.77 |
| mo098 | h | Ayudante montador de cerramientos industriales. (mano de obra) | 0.124 | 21.78 | 2.70 |
| % | % | Costes directos complementarios | 2 % | 21.71 | 0.43 |
|  |  | Costes directos |  |  | 22.14 |
