# Tablero cerámico, para formación de faldón en cubierta inclinada

- Propiedad del archivo: CYPE INGENIEROS, S.A.
- Formato: FIEBDC-3/2002
- Ámbito geográfico: Región de Murcia
- Divisa: EUR
- Costes indirectos: 3.00 %
- IVA: 21.00 %

## Q Cubiertas

### QU Componentes de cubiertas inclinadas y curvas

#### QUN Paneles y tableros para faldones

**QUN010** m² Tablero cerámico, para formación de faldón en cubierta inclinada.
Tablero de piezas cerámicas machihembradas, para revestir, de 120x30x4 cm, con las testas rectas, con una capa de regularización de mortero de cemento, industrial, M-5, de 3 cm de espesor y acabado fratasado y relleno de las juntas entre las piezas de dos tramos contiguos con el mismo mortero, apoyado sobre soporte discontinuo de hormigón o mortero; para formación de faldón en cubierta inclinada.
Incluye: Replanteo. Corte de las piezas. Colocación de las piezas cerámicas que forman el tablero. Vertido, extendido y regleado de la capa de mortero de regularización.
Criterio de medición de proyecto: Superficie del faldón medida en verdadera magnitud, según documentación gráfica de Proyecto.
Criterio de medición de obra: Se medirá, en verdadera magnitud, la superficie realmente ejecutada según especificaciones de Proyecto.

| Código | Ud | Descripción | Rendimiento | Precio | Importe |
|---|---|---|---|---|---|
| mt04lvg020g | Ud | Tablero cerámico hueco machihembrado, para revestir, 120x30x4 cm, con las testas rectas, según UNE 67041. (material) | 2.778 | 1.35 | 3.75 |
| mt08aaa010a | m³ | Agua. (material) | 0.016 | 1.50 | 0.02 |
| mt09mif010ca | t | Mortero industrial para albañilería, de cemento, color gris, categoría M-5 (resistencia a compresión 5 N/mm²), suministrado en sacos, según UNE-EN 998-2. (material) | 0.058 | 53.48 | 3.10 |
| mo020 | h | Oficial 1ª construcción. (mano de obra) | 0.448 | 22.53 | 10.09 |
| mo077 | h | Ayudante construcción. (mano de obra) | 0.348 | 21.78 | 7.58 |
| % | % | Costes directos complementarios | 2 % | 24.54 | 0.49 |
|  |  | Costes directos |  |  | 25.03 |
