# Tablero de hormigón con aislamiento incorporado, para formación de faldón en cubierta inclinada

- Propiedad del archivo: CYPE INGENIEROS, S.A.
- Formato: FIEBDC-3/2002
- Ámbito geográfico: Región de Murcia
- Divisa: EUR
- Costes indirectos: 3.00 %
- IVA: 21.00 %

## Q Cubiertas

### QU Componentes de cubiertas inclinadas y curvas

#### QUN Paneles y tableros para faldones

**QUN025** m² Tablero de hormigón con aislamiento incorporado, para formación de faldón en cubierta inclinada.
Tablero de placas prefabricadas de hormigón armado, de 1000x500x50 mm, con barras corrugadas longitudinales de acero B 500 T, con aislamiento intermedio de poliestireno expandido de 10 kg/m³ de densidad, relleno de las juntas entre las piezas de dos tramos contiguos con mortero de cemento, industrial, M-5, apoyado sobre soporte discontinuo de fábrica; para formación de faldón en cubierta inclinada.
Incluye: Replanteo. Corte de las piezas. Colocación de las placas de hormigón que forman el tablero.
Criterio de medición de proyecto: Superficie del faldón medida en verdadera magnitud, según documentación gráfica de Proyecto.
Criterio de medición de obra: Se medirá, en verdadera magnitud, la superficie realmente ejecutada según especificaciones de Proyecto.

| Código | Ud | Descripción | Rendimiento | Precio | Importe |
|---|---|---|---|---|---|
| mt07pha110b | m² | Placa prefabricada de hormigón armado, de 1000x500x50 mm, con barras corrugadas longitudinales de acero B 500 T, con aislamiento intermedio de poliestireno expandido de 10 kg/m³ de densidad, para tablero de cubierta inclinada. (material) | 1.020 | 6.33 | 6.46 |
| mt08aaa010a | m³ | Agua. (material) | 0.006 | 1.50 | 0.01 |
| mt09mif010ca | t | Mortero industrial para albañilería, de cemento, color gris, categoría M-5 (resistencia a compresión 5 N/mm²), suministrado en sacos, según UNE-EN 998-2. (material) | 0.019 | 53.48 | 1.02 |
| mo020 | h | Oficial 1ª construcción. (mano de obra) | 0.179 | 22.53 | 4.03 |
| mo077 | h | Ayudante construcción. (mano de obra) | 0.179 | 21.78 | 3.90 |
| % | % | Costes directos complementarios | 2 % | 15.42 | 0.31 |
|  |  | Costes directos |  |  | 15.73 |
