# Punto singular para cubierta inclinada de tejas cerámicas "TEJAS VEREA"

- Propiedad del archivo: CYPE INGENIEROS, S.A.
- Formato: FIEBDC-3/2002
- Ámbito geográfico: Región de Murcia
- Divisa: EUR
- Costes indirectos: 3.00 %
- IVA: 21.00 %

## Q Cubiertas

### QU Componentes de cubiertas inclinadas y curvas

#### QUT De tejas cerámicas

**QUT061** m Punto singular para cubierta inclinada de tejas cerámicas "TEJAS VEREA".
Alero para cubierta inclinada, con tejas cerámicas de alero curvas, "TEJAS VEREA", acabado con coloración en masa Rojo, 40x15 cm, recibidas con mortero de cemento, industrial, M-5.
Incluye: Colocación de las tejas con mortero.
Criterio de medición de proyecto: Longitud medida en verdadera magnitud, según documentación gráfica de Proyecto.
Criterio de medición de obra: Se medirá, en verdadera magnitud, la longitud realmente ejecutada según especificaciones de Proyecto.

| Código | Ud | Descripción | Rendimiento | Precio | Importe |
|---|---|---|---|---|---|
| mt13tvc011aa | Ud | Teja cerámica de alero curva, "TEJAS VEREA", acabado con coloración en masa Rojo, 40x15 cm, según UNE-EN 1304. (material) | 12.800 | 0.59 | 7.55 |
| mt08aaa010a | m³ | Agua. (material) | 0.010 | 1.50 | 0.02 |
| mt09mif010ca | t | Mortero industrial para albañilería, de cemento, color gris, categoría M-5 (resistencia a compresión 5 N/mm²), suministrado en sacos, según UNE-EN 998-2. (material) | 0.056 | 53.48 | 2.99 |
| mo020 | h | Oficial 1ª construcción. (mano de obra) | 0.224 | 22.53 | 5.05 |
| mo113 | h | Peón ordinario construcción. (mano de obra) | 0.224 | 21.19 | 4.75 |
| % | % | Costes directos complementarios | 2 % | 20.36 | 0.41 |
|  |  | Costes directos |  |  | 20.77 |
