# Piezas especiales para cubierta inclinada de tejas cerámicas "TEJAS VEREA"

- Propiedad del archivo: CYPE INGENIEROS, S.A.
- Formato: FIEBDC-3/2002
- Ámbito geográfico: Región de Murcia
- Divisa: EUR
- Costes indirectos: 3.00 %
- IVA: 21.00 %

## Q Cubiertas

### QU Componentes de cubiertas inclinadas y curvas

#### QUT De tejas cerámicas

**QUT062** Ud Piezas especiales para cubierta inclinada de tejas cerámicas "TEJAS VEREA".
Caballete cerámico de 3 vías, "TEJAS VEREA", acabado con coloración en masa Rojo, para tejas curvas, recibido con mortero de cemento, industrial, M-5; para cubierta inclinada.
Criterio de medición de proyecto: Número de unidades previstas, según documentación gráfica de Proyecto.
Criterio de medición de obra: Se medirá el número de unidades realmente ejecutadas según especificaciones de Proyecto.

| Código | Ud | Descripción | Rendimiento | Precio | Importe |
|---|---|---|---|---|---|
| mt13tvc014aa | Ud | Caballete cerámico de 3 vías, "TEJAS VEREA", acabado con coloración en masa Rojo, para tejas curvas, según UNE-EN 1304. (material) | 1.000 | 23.40 | 23.40 |
| mt08aaa010a | m³ | Agua. (material) | 0.010 | 1.50 | 0.02 |
| mt09mif010ca | t | Mortero industrial para albañilería, de cemento, color gris, categoría M-5 (resistencia a compresión 5 N/mm²), suministrado en sacos, según UNE-EN 998-2. (material) | 0.056 | 53.48 | 2.99 |
| mo020 | h | Oficial 1ª construcción. (mano de obra) | 0.159 | 22.53 | 3.58 |
| mo113 | h | Peón ordinario construcción. (mano de obra) | 0.129 | 21.19 | 2.73 |
| % | % | Costes directos complementarios | 2 % | 32.72 | 0.65 |
|  |  | Costes directos |  |  | 33.37 |
