# Punto singular para cubierta inclinada de zinc

- Propiedad del archivo: CYPE INGENIEROS, S.A.
- Formato: FIEBDC-3/2002
- Ámbito geográfico: Región de Murcia
- Divisa: EUR
- Costes indirectos: 3.00 %
- IVA: 21.00 %

## Q Cubiertas

### QU Componentes de cubiertas inclinadas y curvas

#### QUZ De bandejas de zinc

**QUZ011** m Punto singular para cubierta inclinada de zinc.
Encuentro lateral de faldón con paramento vertical para cubierta inclinada con una pendiente mayor del 5%, con chapa plegada de zinc, de 0,7 mm de espesor, 25 cm de desarrollo y 8 pliegues, con junta de estanqueidad. Incluso accesorios de fijación de las piezas a la cobertura y masilla de base neutra monocomponente, para sellado de juntas.
Incluye: Replanteo y colocación del remate. Fijación mecánica. Colocación de la junta de estanqueidad.
Criterio de medición de proyecto: Longitud medida según documentación gráfica de Proyecto, incrementada en 5 cm a cada lado.
Criterio de medición de obra: Se medirá la longitud realmente ejecutada según especificaciones de Proyecto, incluyendo las entregas en los apoyos.

| Código | Ud | Descripción | Rendimiento | Precio | Importe |
|---|---|---|---|---|---|
| mt13ccz030qc | m | Chapa plegada de zinc, de 0,7 mm de espesor, 25 cm de desarrollo y 8 pliegues, para encuentro lateral de faldón con paramento vertical. (material) | 1.000 | 6.57 | 6.57 |
| mt13ccg030d | Ud | Tornillo autorroscante de 6,5x130 mm de acero galvanizado, con arandela. (material) | 6.000 | 0.35 | 2.10 |
| mt21vva011 | l | Masilla de base neutra monocomponente, para sellado de juntas; para aplicar con pistola. (material) | 0.025 | 14.13 | 0.35 |
| mt13ccg040 | m | Junta de estanqueidad para chapas perfiladas de acero. (material) | 1.000 | 2.66 | 2.66 |
| mo051 | h | Oficial 1ª montador de cerramientos industriales. (mano de obra) | 0.186 | 23.16 | 4.31 |
| mo098 | h | Ayudante montador de cerramientos industriales. (mano de obra) | 0.093 | 21.78 | 2.03 |
| % | % | Costes directos complementarios | 2 % | 18.02 | 0.36 |
|  |  | Costes directos |  |  | 18.38 |
