# Piezas especiales para cubierta inclinada de zinc

- Propiedad del archivo: CYPE INGENIEROS, S.A.
- Formato: FIEBDC-3/2002
- Ámbito geográfico: Región de Murcia
- Divisa: EUR
- Costes indirectos: 3.00 %
- IVA: 21.00 %

## Q Cubiertas

### QU Componentes de cubiertas inclinadas y curvas

#### QUZ De bandejas de zinc

**QUZ012** Ud Piezas especiales para cubierta inclinada de zinc.
Sombrerete, de zinc, acabado natural, según UNE-EN 14783, de 100 mm de diámetro y 210 mm de altura, superficie de las aberturas de ventilación de 80 cm², para cubierta inclinada. Colocación en obra: con fijaciones mecánicas.
Incluye: Replanteo y colocación de las piezas especiales. Fijación mecánica.
Criterio de medición de proyecto: Número de unidades previstas, según documentación gráfica de Proyecto.
Criterio de medición de obra: Se medirá el número de unidades realmente ejecutadas según especificaciones de Proyecto.

| Código | Ud | Descripción | Rendimiento | Precio | Importe |
|---|---|---|---|---|---|
| mt42sva950n | Ud | Sombrerete, de zinc, acabado natural, según UNE-EN 14783, de 100 mm de diámetro y 210 mm de altura, superficie de las aberturas de ventilación de 80 cm², para cubierta inclinada, con accesorios de fijación de las piezas a la cobertura. (material) | 1.000 | 31.02 | 31.02 |
| mo051 | h | Oficial 1ª montador de cerramientos industriales. (mano de obra) | 0.199 | 23.16 | 4.61 |
| mo098 | h | Ayudante montador de cerramientos industriales. (mano de obra) | 0.100 | 21.78 | 2.18 |
| % | % | Costes directos complementarios | 2 % | 37.81 | 0.76 |
|  |  | Costes directos |  |  | 38.57 |
