# Punto singular con perfil en revestimiento interior con piezas cerámicas

- Propiedad del archivo: CYPE INGENIEROS, S.A.
- Formato: FIEBDC-3/2002
- Ámbito geográfico: Región de Murcia
- Divisa: EUR
- Costes indirectos: 3.00 %
- IVA: 21.00 %

## R Revestimientos y trasdosados

### RA De piezas rígidas en paramentos verticales

#### RAX Puntos singulares

**RAX010** m Punto singular con perfil en revestimiento interior con piezas cerámicas.
Esquina exterior con perfil en ángulo recto de PVC, color blanco, en revestimiento interior con piezas cerámicas de 6 mm de espesor. SOPORTE: paramento vertical, de hasta 3 m de altura. COLOCACIÓN: con el mismo material que las piezas cerámicas.
Incluye: Replanteo. Corte del perfil. Colocación del perfil. Limpieza final.
Criterio de medición de proyecto: Longitud medida según documentación gráfica de Proyecto.
Criterio de medición de obra: Se medirá la longitud realmente ejecutada según especificaciones de Proyecto.

| Código | Ud | Descripción | Rendimiento | Precio | Importe |
|---|---|---|---|---|---|
| mt19awa110aa | m | Perfil en ángulo recto de PVC, color blanco de 2,5 m de longitud, para la protección de esquinas exteriores en revestimientos interiores con piezas cerámicas de 6 mm de espesor. (material) | 1.050 | 1.44 | 1.51 |
| op00sie030 |  | Sierra de disco de diamante, para mesa de trabajo, de corte húmedo. | 1.000 | 0.00 | 0.00 |
| mo024 | h | Oficial 1ª alicatador. (mano de obra) | 0.100 | 22.53 | 2.25 |
| % | % | Costes directos complementarios | 2 % | 3.76 | 0.08 |
|  |  | Costes directos |  |  | 3.84 |
