# Capa de mortero natural de cal sin aditivos sobre paramento interior

- Propiedad del archivo: CYPE INGENIEROS, S.A.
- Formato: FIEBDC-3/2002
- Ámbito geográfico: Región de Murcia
- Divisa: EUR
- Costes indirectos: 3.00 %
- IVA: 21.00 %

## R Revestimientos y trasdosados

### RB Morteros industriales para revoco y enlucido

#### RBL Morteros naturales de cal sin aditivos

**RBL025** m² Capa de mortero natural de cal sin aditivos sobre paramento interior.
Capa de mortero natural de cal sin aditivos, tipo GP CSIII W0, según UNE-EN 998-1, de color Natural, de 15 mm de espesor, maestreado, con acabado fratasado, aplicado manualmente, sobre paramento interior de fábrica cerámica, vertical, de hasta 3 m de altura. Incluso junquillos de PVC, para formación de juntas y malla de fibra de vidrio antiálcalis en los cambios de material y en los frentes de forjado, para evitar fisuras.
Criterio de valoración económica: El precio incluye la protección de los elementos del entorno que puedan verse afectados durante los trabajos y la resolución de puntos singulares.
Incluye: Preparación de la superficie soporte. Despiece de paños de trabajo. Colocación de reglones y lienzas. Colocación de tientos. Formación de maestras. Preparación del mortero. Humectación del soporte. Colocación de la malla entre distintos materiales. Aplicación del mortero. Realización de juntas y puntos singulares. Ejecución del acabado. Curado del mortero.
Criterio de medición de proyecto: Superficie medida según documentación gráfica de Proyecto, deduciendo el 50% de los huecos entre 2 y 4 m² y el 100% de los huecos mayores de 4 m², añadiendo a cambio, en estos últimos, la superficie de la parte interior del hueco, correspondiente al desarrollo de jambas y dinteles. En los huecos que no se deduzcan, o que se deduzcan parcialmente, están incluidos los trabajos de realizar la superficie interior del hueco.
Criterio de medición de obra: Se medirá la superficie realmente ejecutada según especificaciones de Proyecto, deduciendo el 50% de los huecos entre 2 y 4 m² y el 100% de los huecos mayores de 4 m², añadiendo a cambio, en estos últimos, la superficie de la parte interior del hueco, correspondiente al desarrollo de jambas y dinteles. En los huecos que no se deduzcan, o que se deduzcan parcialmente, están incluidos los trabajos de realizar la superficie interior del hueco.

| Código | Ud | Descripción | Rendimiento | Precio | Importe |
|---|---|---|---|---|---|
| mt08aaa010a | m³ | Agua. (material) | 0.006 | 1.50 | 0.01 |
| mt28mcu040bb | kg | Mortero natural de cal sin aditivos, tipo GP CSIII W0, según UNE-EN 998-1, para uso en interiores o en exteriores, de color Natural, compuesto por cal hidráulica natural, tipo NHL 5, según UNE-EN 459-1, áridos seleccionados con granulometría de hasta 10 mm de diámetro y pigmentos minerales, con dureza Shore A aproximada de 75, suministrado en sacos. (material) | 28.800 | 0.27 | 7.78 |
| mt28mon040a | m² | Malla de fibra de vidrio, antiálcalis, de 10x10 mm de luz de malla, de 750 a 900 micras de espesor y de 200 a 250 g/m² de masa superficial, con 25 kp/cm² de resistencia a tracción, para armar morteros. (material) | 0.210 | 2.41 | 0.51 |
| mt28mon030 | m | Junquillo de PVC. (material) | 1.000 | 0.35 | 0.35 |
| mq06hor010 | h | Hormigonera eléctrica con una capacidad de amasado de 160 l. (maquinaria) | 0.100 | 3.45 | 0.35 |
| mo039 | h | Oficial 1ª revocador. (mano de obra) | 0.429 | 22.53 | 9.67 |
| mo111 | h | Peón especializado revocador. (mano de obra) | 0.266 | 22.07 | 5.87 |
| % | % | Costes directos complementarios | 2 % | 24.54 | 0.49 |
|  |  | Costes directos |  |  | 25.03 |
