# Revestimiento mural interior con chapa de aluminio

- Propiedad del archivo: CYPE INGENIEROS, S.A.
- Formato: FIEBDC-3/2002
- Ámbito geográfico: Región de Murcia
- Divisa: EUR
- Costes indirectos: 3.00 %
- IVA: 21.00 %

## R Revestimientos y trasdosados

### RD Decorativos

#### RDE Metálicos

**RDE020** m² Revestimiento mural interior con chapa de aluminio.
Revestimiento mural interior con chapa de aluminio lacado especial, de 1 mm de espesor. Colocación en obra: con tornillos de acero galvanizado sobre subestructura soporte formada por perfiles omega de acero galvanizado, de 85 mm de anchura, con una separación de 600 mm. Incluso anclajes mecánicos para la fijación de la subestructura soporte al paramento.
Incluye: Limpieza y preparación de la superficie soporte. Replanteo. Fijación de los perfiles sobre el paramento. Corte y preparación del revestimiento. Colocación y fijación del revestimiento. Resolución de encuentros y puntos singulares.
Criterio de medición de proyecto: Superficie medida según documentación gráfica de Proyecto, deduciendo los huecos de superficie mayor de 2 m².
Criterio de medición de obra: Se medirá la superficie realmente ejecutada según especificaciones de Proyecto, deduciendo los huecos de superficie mayor de 2 m².

| Código | Ud | Descripción | Rendimiento | Precio | Importe |
|---|---|---|---|---|---|
| mt29pme030a | m | Perfil omega de acero galvanizado, de 85 mm de anchura. (material) | 1.660 | 1.99 | 3.30 |
| mt26aaa033a | Ud | Anclaje mecánico con taco de nylon y tornillo de acero galvanizado, de cabeza avellanada. (material) | 12.000 | 0.29 | 3.48 |
| mt29pme020G | m² | Chapa de aluminio lacado especial, de 1 mm de espesor, para revestimiento de paramentos, trabajada en taller. (material) | 1.050 | 38.97 | 40.92 |
| mt29pme045a | Ud | Tornillo autotaladrante de acero inoxidable, con cabeza redondeada, para fijación vista de chapas de aluminio y de acero. Incluso lacado de la cabeza en el mismo color de la chapa. (material) | 9.330 | 0.45 | 4.20 |
| mo018 | h | Oficial 1ª cerrajero. (mano de obra) | 0.269 | 24.72 | 6.65 |
| mo059 | h | Ayudante cerrajero. (mano de obra) | 0.269 | 23.66 | 6.36 |
| % | % | Costes directos complementarios | 2 % | 64.91 | 1.30 |
|  |  | Costes directos |  |  | 66.21 |
