# Revestimiento mural con paneles de PVC

- Propiedad del archivo: CYPE INGENIEROS, S.A.
- Formato: FIEBDC-3/2002
- Ámbito geográfico: Región de Murcia
- Divisa: EUR
- Costes indirectos: 3.00 %
- IVA: 21.00 %

## R Revestimientos y trasdosados

### RD Decorativos

#### RDV De PVC

**RDV010** m² Revestimiento mural con paneles de PVC.
Revestimiento mural con paneles alveolares de PVC, sin ranurado longitudinal, de 250x2550 mm y 8 mm de espesor, acabado lacado, color blanco. Colocación en obra: con tornillos. Incluso perfiles de terminación.
Incluye: Limpieza y preparación de la superficie soporte. Replanteo. Corte y preparación del revestimiento. Colocación y fijación del revestimiento. Colocación y fijación de los perfiles de terminación. Resolución de encuentros y puntos singulares.
Criterio de medición de proyecto: Superficie medida según documentación gráfica de Proyecto, deduciendo los huecos de superficie mayor de 2 m².
Criterio de medición de obra: Se medirá la superficie realmente ejecutada según especificaciones de Proyecto, deduciendo los huecos de superficie mayor de 2 m².

| Código | Ud | Descripción | Rendimiento | Precio | Importe |
|---|---|---|---|---|---|
| mt12pvc010ae | m² | Panel alveolar de PVC, sin ranurado longitudinal, de 250x2550 mm y 8 mm de espesor, acabado lacado, color blanco, Euroclase B-s3, d0 de reacción al fuego, según UNE-EN 13501-1, con el precio incrementado el 20% en concepto de perfiles de terminación. (material) | 1.050 | 34.75 | 36.49 |
| mt12psg220 | Ud | Fijación compuesta por taco y tornillo 5x27. (material) | 8.000 | 0.06 | 0.48 |
| mo017 | h | Oficial 1ª carpintero. (mano de obra) | 0.249 | 22.86 | 5.69 |
| mo058 | h | Ayudante carpintero. (mano de obra) | 0.249 | 21.90 | 5.45 |
| % | % | Costes directos complementarios | 2 % | 48.11 | 0.96 |
|  |  | Costes directos |  |  | 49.07 |
