# Revestimiento mural con láminas autoadhesivas multicapa de PVC

- Propiedad del archivo: CYPE INGENIEROS, S.A.
- Formato: FIEBDC-3/2002
- Ámbito geográfico: Región de Murcia
- Divisa: EUR
- Costes indirectos: 3.00 %
- IVA: 21.00 %

## R Revestimientos y trasdosados

### RD Decorativos

#### RDV De PVC

**RDV020** m² Revestimiento mural con láminas autoadhesivas multicapa de PVC.
Revestimiento mural con láminas autoadhesivas multicapa de PVC, para interior, color a elegir, de 1230x0,24 mm. Colocación en obra: sobre soporte de hormigón o de mortero de cemento previa regularización de la superficie con láminas de PVC, de 2000x3000 mm y 3 mm de espesor, con sellador adhesivo (MS) y con las juntas selladas con masilla elástica con fibras.
Incluye: Limpieza y preparación de la superficie soporte. Replanteo. Corte y preparación de las láminas de regularización. Colocación de las láminas de regularización. Sellado de juntas. Lijado. Corte y preparación del revestimiento. Colocación y fijación del revestimiento. Resolución de encuentros y puntos singulares.
Criterio de medición de proyecto: Superficie medida según documentación gráfica de Proyecto, deduciendo los huecos de superficie mayor de 2 m².
Criterio de medición de obra: Se medirá la superficie realmente ejecutada según especificaciones de Proyecto, deduciendo los huecos de superficie mayor de 2 m².

| Código | Ud | Descripción | Rendimiento | Precio | Importe |
|---|---|---|---|---|---|
| mt15qui040b | Ud | Cartucho de 300 cm³ de sellador adhesivo monocomponente, neutro a base de polímeros híbridos (MS), dureza Shore A aproximada de 40, alargamiento en rotura > 450%, según UNE-EN ISO 11600, con resistencia a los rayos UV y a la intemperie, con efecto antimoho, apto para ser pintado. (material) | 0.500 | 7.20 | 3.60 |
| mt12pve020a | m² | Lámina de PVC, de 2000x3000 mm y 3 mm de espesor, Euroclase C-s3, d0 de reacción al fuego, según UNE-EN 13501-1. (material) | 1.050 | 7.50 | 7.88 |
| mt12pve110a | kg | Masilla elástica con fibras a base de polímeros especiales en emulsión acuosa y áridos seleccionados, color blanco. (material) | 0.188 | 19.90 | 3.74 |
| mt12pve100fgoG2 | m² | Lámina autoadhesiva multicapa de PVC, para interior, color a elegir, de 1230x0,24 mm, con adhesivo acrílico sin disolventes y lámina de protección del adhesivo de papel, bactericida, termoformable, hidrófuga, Euroclase B-s1, d0 de reacción al fuego, según UNE-EN 13501-1, suministrada en rollos de 50 m. (material) | 1.050 | 12.56 | 13.19 |
| mo026 | h | Oficial 1ª instalador de revestimientos flexibles. (mano de obra) | 0.264 | 22.53 | 5.95 |
| mo064 | h | Ayudante instalador de revestimientos flexibles. (mano de obra) | 0.264 | 21.78 | 5.75 |
| % | % | Costes directos complementarios | 2 % | 40.11 | 0.80 |
|  |  | Costes directos |  |  | 40.91 |
