# Remate de peldaño con revestimiento flexible o textil, mediante perfil preformado con banda intercambiable de PVC

- Propiedad del archivo: CYPE INGENIEROS, S.A.
- Formato: FIEBDC-3/2002
- Ámbito geográfico: Región de Murcia
- Divisa: EUR
- Costes indirectos: 3.00 %
- IVA: 21.00 %

## R Revestimientos y trasdosados

### RE Escaleras

#### REA Remates de peldaño

**REA021** m Remate de peldaño con revestimiento flexible o textil, mediante perfil preformado con banda intercambiable de PVC.
Formación de remate de peldaño con revestimiento flexible o textil, mediante perfil en L perforado de aluminio anodizado, de 39 mm de anchura y 12 mm de altura, color plata, con banda intercambiable de PVC con muescas antideslizantes y agujeros avellanados. Incluso limpieza y preparación de la superficie soporte, replanteo y fijación del perfil oculta por debajo de la banda, realizada con tornillos de acero.
Incluye: Limpieza y preparación de la superficie soporte. Replanteo. Corte, colocación y fijación del perfil. Colocación de la banda intercambiable.
Criterio de medición de proyecto: Longitud medida según documentación gráfica de Proyecto.
Criterio de medición de obra: Se medirá la longitud realmente ejecutada según especificaciones de Proyecto.

| Código | Ud | Descripción | Rendimiento | Precio | Importe |
|---|---|---|---|---|---|
| mt18rpe040a | m | Perfil en L perforado de aluminio anodizado, de 39 mm de anchura y 12 mm de altura, color plata, con banda intercambiable de PVC con muescas antideslizantes y agujeros avellanados, para remate de peldaño con revestimiento flexible o textil; incluso accesorios de fijación. (material) | 1.050 | 11.30 | 11.87 |
| mo023 | h | Oficial 1ª solador. (mano de obra) | 0.050 | 22.53 | 1.13 |
| % | % | Costes directos complementarios | 2 % | 13.00 | 0.26 |
|  |  | Costes directos |  |  | 13.26 |
