# Peldaño de panel contralaminado de madera (CLT)

- Propiedad del archivo: CYPE INGENIEROS, S.A.
- Formato: FIEBDC-3/2002
- Ámbito geográfico: Región de Murcia
- Divisa: EUR
- Costes indirectos: 3.00 %
- IVA: 21.00 %

## R Revestimientos y trasdosados

### RE Escaleras

#### REM De madera

**REM020** Ud Peldaño de panel contralaminado de madera (CLT).
Peldaño de panel contralaminado de madera (CLT) formado por tres capas de tablas de madera, encoladas con adhesivo sin urea-formaldehído, con capas sucesivas perpendiculares entre sí y disposición transversal de las tablas en las capas exteriores, compuesto por huella de 900x360x60 mm, con acabado superficial calidad vista para viviendas en ambas caras, de madera de abeto rojo (Picea abies) y tabica de 900x110x60 mm, con acabado superficial calidad vista para viviendas en ambas caras, de madera de abeto rojo (Picea abies); fijación mecánica de la huella a los paramentos laterales y de la tabica a la huella. Incluso accesorios y elementos para fijación del peldaño.
Incluye: Replanteo. Colocación y fijación de los peldaños. Limpieza final.
Criterio de medición de proyecto: Número de unidades previstas, según documentación gráfica de Proyecto.
Criterio de medición de obra: Se medirá el número de unidades realmente ejecutadas según especificaciones de Proyecto.

| Código | Ud | Descripción | Rendimiento | Precio | Importe |
|---|---|---|---|---|---|
| mt07ems040aj | Ud | Huella de panel contralaminado de madera (CLT), de 900x360x60 mm, formado por tres capas de tablas de madera, encoladas con adhesivo sin urea-formaldehído, con capas sucesivas perpendiculares entre sí y disposición transversal de las tablas en las capas exteriores, acabado superficial calidad vista para viviendas en ambas caras, de madera de abeto rojo (Picea abies), Euroclase D-s2, d0 de reacción al fuego, según UNE-EN 13501-1. (material) | 1.000 | 36.18 | 36.18 |
| mt07ems050aj | Ud | Tabica, de panel contralaminado de madera (CLT), de 900x110x60 mm, formado por tres capas de tablas de madera, encoladas con adhesivo sin urea-formaldehído, con capas sucesivas perpendiculares entre sí y disposición transversal de las tablas en las capas exteriores, acabado superficial calidad vista para viviendas en ambas caras, de madera de abeto rojo (Picea abies), Euroclase D-s2, d0 de reacción al fuego, según UNE-EN 13501-1. (material) | 1.000 | 21.31 | 21.31 |
| mt07ems120 | Ud | Accesorios y elementos para fijación de la huella de panel contralaminado de madera (CLT) a los paramentos laterales. (material) | 1.000 | 2.76 | 2.76 |
| mt07ems130 | Ud | Accesorios y elementos para fijación de la huella de panel contralaminado de madera (CLT) a la tabica. (material) | 1.000 | 2.76 | 2.76 |
| mo017 | h | Oficial 1ª carpintero. (mano de obra) | 0.219 | 22.86 | 5.01 |
| mo058 | h | Ayudante carpintero. (mano de obra) | 0.219 | 21.90 | 4.80 |
| % | % | Costes directos complementarios | 2 % | 72.82 | 1.46 |
|  |  | Costes directos |  |  | 74.28 |
