# FIEBDC-3

- Propiedad del archivo: CYPE INGENIEROS, S.A.
- Formato: FIEBDC-3/2002
- Ámbito geográfico: Región de Murcia
- Divisa: EUR
- Costes indirectos: 3.00 %
- IVA: 21.00 %

| Código | Ud | Descripción | Precio |
|---|---|---|---|
| mt21vlp020c | m | Banda de caucho sintético EPDM de 25 mm de anchura y 5 mm de espesor, dureza Shore A aproximada de 70, para el ajuste lateral a la estructura soporte de las piezas de vidrio pisable, suministrada en rollos de 10 m de longitud. (material) | 6.05 |
| mt21vlp030a | m | Banda de caucho sintético EPDM de 45 mm de anchura y 5 mm de espesor, para el apoyo sobre la estructura soporte de las piezas de vidrio pisable, suministrada en rollos de 10 m de longitud. (material) | 9.00 |
| mt21vlp040yb | Ud | Peldaño de vidrio laminar de seguridad, de 300x1000 mm y 6+10+10 mm de espesor, mateado tratado al ácido, compuesto por vidrio exterior templado de 6 mm de espesor, con resistencia al deslizamiento 35=80%, según UNE-EN ISO 7389. (material) | 5.77 |
| mt21vva021 | Ud | Material auxiliar para la colocación de vidrios. (material) | 1.26 |
| mo055 | h | Oficial 1ª cristalero. (mano de obra) | 24.03 |
| mo110 | h | Ayudante cristalero. (mano de obra) | 23.20 |
| % | % | Costes directos complementarios | 0.00 |

**REV020** Ud Peldaño de vidrio en escalera metálica.
Precio: 0.00
Peldaño de vidrio laminar de seguridad de 300x1000 mm y 6+10+10 mm de espesor, mateado tratado al ácido, con los cantos pulidos, clasificación de prestaciones 1B1, con resistencia al deslizamiento 35
