# Falso techo registrable en exteriores de lamas de madera maciza

- Propiedad del archivo: CYPE INGENIEROS, S.A.
- Formato: FIEBDC-3/2002
- Ámbito geográfico: Región de Murcia
- Divisa: EUR
- Costes indirectos: 3.00 %
- IVA: 21.00 %

## R Revestimientos y trasdosados

### RH Falsos techos en exteriores

#### RHM Registrables, de madera

**RHM010** m² Falso techo registrable en exteriores de lamas de madera maciza.
Falso techo registrable suspendido en exteriores, situado a una altura menor de 4 m, constituido por: ESTRUCTURA: estructura metálica de acero galvanizado de perfiles T 24 24x33x3700 mm, con una modulación de 600 mm, suspendidos del forjado o elemento soporte horizontal de madera con varillas y cuelgues cada 1200 mm y perfiles distanciadores empotrados en los perfiles primarios; LAMAS DE MADERA: lamas de pino silvestre (Pinus sylvestris), con los bordes machihembrados y acanaladuras en la cara oculta, acabado barnizado, de 3000x96x16 mm, con clase de uso 1 y 2, según UNE-EN 335. Incluso rastreles de madera para remate lateral de falso techo, fijaciones para el anclaje de los perfiles y accesorios de montaje.
Incluye: Replanteo del nivel de acabado y de los ejes de la trama modular. Corte de los rastreles. Fijación de los rastreles a la superficie soporte. Fijación de la trama modular al forjado o elemento soporte. Corte de las lamas. Fijación de las lamas. Fijación de las lamas perimetrales de madera a los rastreles. Resolución de encuentros y puntos singulares. Formación de huecos para recepción de posibles elementos de anclaje y/o instalaciones.
Criterio de medición de proyecto: Superficie medida entre paramentos, según documentación gráfica de Proyecto, sin descontar huecos para instalaciones.
Criterio de medición de obra: Se medirá la superficie realmente ejecutada según especificaciones de Proyecto, sin descontar huecos para instalaciones.

| Código | Ud | Descripción | Rendimiento | Precio | Importe |
|---|---|---|---|---|---|
| mt07emr111a | Ud | Clavo, de 4 mm de diámetro y 40 mm de longitud, de acero galvanizado de alta adherencia. (material) | 3.500 | 0.08 | 0.28 |
| mt12psg190 | Ud | Varilla de cuelgue. (material) | 1.300 | 0.37 | 0.48 |
| mt12psg210c | Ud | Conexión superior para fijar la varilla al cuelgue, en falsos techos suspendidos. (material) | 1.500 | 0.56 | 0.84 |
| mt12psg210b | Ud | Seguro para la fijación del cuelgue, en falsos techos suspendidos. (material) | 1.500 | 0.04 | 0.06 |
| mt12psg210a | Ud | Cuelgue para falsos techos suspendidos. (material) | 1.500 | 0.36 | 0.54 |
| mt12fpg040hj | m | Perfil primario T 24 24x33x3700 mm, color blanco, de acero galvanizado, según UNE-EN 13964. (material) | 1.050 | 0.61 | 0.64 |
| mt22www100 | Ud | Clip de acero galvanizado, para la sujeción de lamas de madera en falsos techos continuos suspendidos con perfiles en T. (material) | 12.000 | 0.40 | 4.80 |
| mt12fpg070b | m | Perfil distanciador en U 26/15,5/600 mm, de acero galvanizado. (material) | 0.500 | 0.40 | 0.20 |
| mt22bar030a | m² | Lamas de pino silvestre (Pinus sylvestris), con los bordes machihembrados y acanaladuras en la cara oculta, acabado barnizado, de 3000x96x16 mm, con clase de uso 1 y 2, según UNE-EN 335. (material) | 1.050 | 25.61 | 26.89 |
| mt07mee203cd | m | Rastrel de 28x28 mm de sección, de madera de pino pinaster (Pinus pinaster), tratada en autoclave, con clase de uso 4, según UNE-EN 335, acabado cepillado, con humedad inferior al 20%. (material) | 1.000 | 0.83 | 0.83 |
| mt07emr113ae | Ud | Tornillo autoperforante para madera, de 3,5 mm de diámetro y 50 mm de longitud, de acero galvanizado con revestimiento de cromo. (material) | 2.500 | 0.06 | 0.15 |
| op00cep010 |  | Garlopa. | 1.000 | 0.00 | 0.00 |
| op00tro010 |  | Tronzador. | 1.000 | 0.00 | 0.00 |
| op00ato010 |  | Atornillador. | 1.000 | 0.00 | 0.00 |
| op00tal010 |  | Taladro. | 1.000 | 0.00 | 0.00 |
| op00cor050 |  | Cortadora manual de madera, de disco. | 1.000 | 0.00 | 0.00 |
| mo015 | h | Oficial 1ª montador de falsos techos. (mano de obra) | 0.499 | 23.16 | 11.56 |
| mo082 | h | Ayudante montador de falsos techos. (mano de obra) | 0.538 | 21.78 | 11.72 |
| % | % | Costes directos complementarios | 2 % | 58.99 | 1.18 |
|  |  | Costes directos |  |  | 60.17 |
