# Pintura natural de origen mineral a la cal sobre paramento interior de hormigón

- Propiedad del archivo: CYPE INGENIEROS, S.A.
- Formato: FIEBDC-3/2002
- Ámbito geográfico: Región de Murcia
- Divisa: EUR
- Costes indirectos: 3.00 %
- IVA: 21.00 %

## R Revestimientos y trasdosados

### RI Pinturas en paramentos interiores

#### RIA Naturales de origen mineral a la cal

**RIA040** m² Pintura natural de origen mineral a la cal sobre paramento interior de hormigón.
Aplicación manual de dos manos de pintura natural de origen mineral a la cal, color blanco, acabado mate, textura lisa, sin diluir, (rendimiento: 0,14 l/m² cada mano); sobre paramento interior de hormigón, vertical, de hasta 3 m de altura.
Criterio de valoración económica: El precio incluye la protección de los elementos del entorno que puedan verse afectados durante los trabajos y la resolución de puntos singulares.
Incluye: Preparación del soporte. Aplicación de una mano de fondo y una mano de acabado.
Criterio de medición de proyecto: Superficie medida según documentación gráfica de Proyecto, con el mismo criterio que el soporte base.
Criterio de medición de obra: Se medirá la superficie realmente ejecutada según especificaciones de Proyecto, con el mismo criterio que el soporte base.

| Código | Ud | Descripción | Rendimiento | Precio | Importe |
|---|---|---|---|---|---|
| mt27pco020o | l | Pintura natural de origen mineral a la cal para interior, a base de cal aérea tipo CL 90-S PL, según UNE-EN 459-1, aditivos especiales, cargas inertes y pigmentos naturales, color blanco, acabado mate, textura lisa, sin sustancias orgánicas volátiles (VOC), con Etiqueta Ecológica Europea (EEE); para aplicar con brocha, rodillo o pistola. (material) | 0.280 | 4.10 | 1.15 |
| op00tal020 |  | Taladro con batidora. | 1.000 | 0.00 | 0.00 |
| mo038 | h | Oficial 1ª pintor. (mano de obra) | 0.084 | 22.53 | 1.89 |
| mo076 | h | Ayudante pintor. (mano de obra) | 0.084 | 21.78 | 1.83 |
| % | % | Costes directos complementarios | 2 % | 4.87 | 0.10 |
|  |  | Costes directos |  |  | 4.97 |
