# Esmalte sobre cerrajería de acero galvanizado o metal no férreo, acabado forja

- Propiedad del archivo: CYPE INGENIEROS, S.A.
- Formato: FIEBDC-3/2002
- Ámbito geográfico: Región de Murcia
- Divisa: EUR
- Costes indirectos: 3.00 %
- IVA: 21.00 %

## R Revestimientos y trasdosados

### RN Pinturas sobre soporte metálico

#### RNS Especiales

**RNS011** m² Esmalte sobre cerrajería de acero galvanizado o metal no férreo, acabado forja.
Aplicación manual de dos manos de esmalte sintético a base de resinas alcídicas especiales, color a elegir, acabado forja mate, (rendimiento: 0,1 l/m² cada mano); previa aplicación de dos manos de imprimación sintética antioxidante de secado rápido, a base de resinas alcídicas, color blanco, acabado mate (rendimiento: 0,1 l/m² cada mano), sobre barandilla interior con entrepaño de barrotes, de acero galvanizado o metal no férreo.
Incluye: Preparación y limpieza de la superficie soporte. Aplicación de dos manos de imprimación. Aplicación de dos manos de acabado.
Criterio de medición de proyecto: Superficie del polígono envolvente, medida según documentación gráfica de Proyecto, por una sola cara, sin descontar huecos.
Criterio de medición de obra: Se medirá la superficie del polígono envolvente de las unidades realmente ejecutadas según especificaciones de Proyecto, por una sola cara.

| Código | Ud | Descripción | Rendimiento | Precio | Importe |
|---|---|---|---|---|---|
| mt27pfi140a | l | Imprimación sintética antioxidante de secado rápido, color blanco, acabado mate, a base de resinas alcídicas y pigmentos antioxidantes, de alta resistencia a la corrosión, para aplicar con brocha o pistola. (material) | 0.200 | 10.91 | 2.18 |
| mt27ess130b | l | Esmalte sintético, para exterior, color a elegir, acabado forja mate, a base de resinas alcídicas especiales y pigmentos antioxidantes, con resistencia a la intemperie, para aplicar con brocha, rodillo o pistola. (material) | 0.200 | 25.98 | 5.20 |
| op00dec010 |  | Decapador. | 1.000 | 0.00 | 0.00 |
| mo038 | h | Oficial 1ª pintor. (mano de obra) | 0.584 | 22.53 | 13.16 |
| mo076 | h | Ayudante pintor. (mano de obra) | 0.116 | 21.78 | 2.53 |
| % | % | Costes directos complementarios | 2 % | 23.07 | 0.46 |
|  |  | Costes directos |  |  | 23.53 |
