# Pintura epoxi, sobre paramento interior, en industria con solicitaciones químicas

- Propiedad del archivo: CYPE INGENIEROS, S.A.
- Formato: FIEBDC-3/2002
- Ámbito geográfico: Región de Murcia
- Divisa: EUR
- Costes indirectos: 3.00 %
- IVA: 21.00 %

## R Revestimientos y trasdosados

### RO Pinturas para uso específico

#### ROQ Industrias con solicitaciones químicas

**ROQ010** m² Pintura epoxi, sobre paramento interior, en industria con solicitaciones químicas.
Aplicación manual de dos manos de pintura epoxi, color blanco, acabado brillante, textura lisa, (rendimiento: 0,5 kg/m² cada mano); sobre paramento interior de hormigón, en industria con solicitaciones químicas.
Incluye: Limpieza general de la superficie soporte. Preparación de la mezcla. Aplicación de una mano de fondo y una mano de acabado.
Criterio de medición de proyecto: Superficie medida según documentación gráfica de Proyecto, con el mismo criterio que el soporte base.
Criterio de medición de obra: Se medirá la superficie realmente ejecutada según especificaciones de Proyecto, con el mismo criterio que el soporte base.

| Código | Ud | Descripción | Rendimiento | Precio | Importe |
|---|---|---|---|---|---|
| mt27pxm010c | kg | Pintura para interior, de dos componentes a base de resina epoxi, color blanco, acabado brillante, textura lisa, de altas prestaciones; para aplicar con brocha, rodillo o pistola, según UNE-EN 1504-2. (material) | 1.000 | 18.27 | 18.27 |
| op00tal020 |  | Taladro con batidora. | 1.000 | 0.00 | 0.00 |
| mo038 | h | Oficial 1ª pintor. (mano de obra) | 0.179 | 22.53 | 4.03 |
| mo076 | h | Ayudante pintor. (mano de obra) | 0.179 | 21.78 | 3.90 |
| % | % | Costes directos complementarios | 2 % | 26.20 | 0.52 |
|  |  | Costes directos |  |  | 26.72 |
