# Trasdosado autoportante de paneles de lana mineral. Sistema "ROCKFON"

- Propiedad del archivo: CYPE INGENIEROS, S.A.
- Formato: FIEBDC-3/2002
- Ámbito geográfico: Región de Murcia
- Divisa: EUR
- Costes indirectos: 3.00 %
- IVA: 21.00 %

## R Revestimientos y trasdosados

### RR Trasdosados

#### RRP De paneles de lana mineral

**RRP010** m² Trasdosado autoportante de paneles de lana mineral. Sistema "ROCKFON".
Trasdosado autoportante, sistema "ROCKFON", formado por paneles acústicos autoportantes de lana de roca volcánica, modelo VertiQ "ROCKFON", compuestos por módulos de 1200x1200x40 mm, con la cara vista revestida con un tejido duradero y la cara trasera revestida con un contravelo, en color blanco con canto recto para perfilería vista T 24. Incluso accesorios de fijación.
Criterio de valoración económica: El precio incluye la resolución de encuentros y puntos singulares.
Incluye: Preparación de la superficie soporte. Montaje de los ángulos entrantes y de los elementos de fijación. Nivelación y colocación de los perfiles perimetrales. Corte de los paneles. Instalación del primer panel mural. Colocación de los paneles de la sección principal. Instalación del último panel.
Criterio de medición de proyecto: Superficie medida según documentación gráfica de Proyecto.
Criterio de medición de obra: Se medirá la superficie realmente ejecutada según especificaciones de Proyecto.

| Código | Ud | Descripción | Rendimiento | Precio | Importe |
|---|---|---|---|---|---|
| mt16par140aa | m² | Panel acústico autoportante de lana de roca volcánica, modelo VertiQ "ROCKFON", coeficiente de absorción acústica medio 1 para una frecuencia de 500 Hz, Euroclase A2-s1, d0 de reacción al fuego según UNE-EN 13501-1, compuesto por módulos de 1200x1200x40 mm, con la cara vista revestida con un tejido duradero y la cara trasera revestida con un contravelo color blanco con canto recto para perfilería vista T 24. (material) | 1.050 | 115.08 | 120.83 |
| mt12par141 | Ud | Accesorios para la instalación de trasdosados autoportantes de paneles de lana mineral. (material) | 1.000 | 3.50 | 3.50 |
| mo054 | h | Oficial 1ª montador de aislamientos. (mano de obra) | 0.323 | 23.16 | 7.48 |
| mo101 | h | Ayudante montador de aislamientos. (mano de obra) | 0.124 | 21.78 | 2.70 |
| % | % | Costes directos complementarios | 2 % | 134.51 | 2.69 |
|  |  | Costes directos |  |  | 137.20 |
