# Trasdosado directo de paneles sándwich aislantes, sobre muro estructural de entramado ligero

- Propiedad del archivo: CYPE INGENIEROS, S.A.
- Formato: FIEBDC-3/2002
- Ámbito geográfico: Región de Murcia
- Divisa: EUR
- Costes indirectos: 3.00 %
- IVA: 21.00 %

## R Revestimientos y trasdosados

### RR Trasdosados

#### RRW De paneles sándwich

**RRW010** m² Trasdosado directo de paneles sándwich aislantes, sobre muro estructural de entramado ligero.
Trasdosado directo, sobre muro estructural, de 79 mm de espesor, formado por panel sándwich machihembrado en las cuatro caras, compuesto de: cara exterior de placa de yeso reforzado con fibras, de 12 mm de espesor, núcleo aislante de espuma de poliestireno extruido de 40 mm de espesor y cara interior de placa de yeso reforzado con fibras, de 12 mm de espesor y de placa de yeso laminado resistente al fuego de 15 mm de espesor, de 2400x550 mm, transmitancia térmica 0,74 W/(m²K), Euroclase B-s1, d0 de reacción al fuego, según UNE-EN 13501-1, fijado a el muro estructural de entramado ligero de madera con tornillos autorroscantes de cabeza avellanada, de acero galvanizado. Incluso pasta de juntas y cinta microperforada de papel, para el sellado de juntas entre paneles interiores.
Criterio de valoración económica: El precio incluye la resolución de encuentros y puntos singulares.
Incluye: Replanteo y trazado en el forjado inferior y en el superior de la línea de paramento acabado. Corte de los paneles. Colocación y fijación de los paneles. Tratamiento de juntas.
Criterio de medición de proyecto: Superficie medida según documentación gráfica de Proyecto.
Criterio de medición de obra: Se medirá la superficie realmente ejecutada según especificaciones de Proyecto, sin duplicar esquinas ni encuentros.

| Código | Ud | Descripción | Rendimiento | Precio | Importe |
|---|---|---|---|---|---|
| mt13pst030hh | m² | Panel sándwich machihembrado en las cuatro caras, compuesto de: cara exterior de placa de yeso reforzado con fibras, de 12 mm de espesor, núcleo aislante de espuma de poliestireno extruido de 40 mm de espesor y cara interior de placa de yeso reforzado con fibras, de 12 mm de espesor y de placa de yeso laminado resistente al fuego de 15 mm de espesor, de 2400x550 mm, transmitancia térmica 0,74 W/(m²K), Euroclase B-s1, d0 de reacción al fuego, según UNE-EN 13501-1. (material) | 1.050 | 52.45 | 55.07 |
| mt13pst100j | Ud | Tornillo autorroscante de cabeza avellanada, de acero galvanizado, de 6 mm de diámetro y 130 mm de longitud. (material) | 12.000 | 0.49 | 5.88 |
| mt12psg030a | kg | Pasta de juntas, según UNE-EN 13963. (material) | 0.150 | 0.90 | 0.14 |
| mt12psg040a | m | Cinta microperforada de papel, según UNE-EN 13963. (material) | 2.100 | 0.04 | 0.08 |
| op00ato010 |  | Atornillador. | 1.000 | 0.00 | 0.00 |
| op00tal010 |  | Taladro. | 1.000 | 0.00 | 0.00 |
| mo054 | h | Oficial 1ª montador de aislamientos. (mano de obra) | 0.159 | 23.16 | 3.68 |
| mo101 | h | Ayudante montador de aislamientos. (mano de obra) | 0.080 | 21.78 | 1.74 |
| % | % | Costes directos complementarios | 2 % | 66.59 | 1.33 |
|  |  | Costes directos |  |  | 67.92 |
