# Hornacina prefabricada de paneles de poliestireno extruido. Sistema Schlüter-KERDI-BOARD "SCHLÜTER-SYSTEMS"

- Propiedad del archivo: CYPE INGENIEROS, S.A.
- Formato: FIEBDC-3/2002
- Ámbito geográfico: Región de Murcia
- Divisa: EUR
- Costes indirectos: 3.00 %
- IVA: 21.00 %

## R Revestimientos y trasdosados

### RR Trasdosados

#### RRX De paneles de poliestireno extruido

**RRX018** Ud Hornacina prefabricada de paneles de poliestireno extruido. Sistema Schlüter-KERDI-BOARD "SCHLÜTER-SYSTEMS".
Hornacina prefabricada de panel impermeabilizante de poliestireno extruido, de 12,5 mm de espesor, revestido por ambas caras con una capa de refuerzo especial sin cemento y un geotextil, Schlüter-KERDI-BOARD-N "SCHLÜTER-SYSTEMS", de 305x89x152 mm, sistema Schlüter-KERDI-BOARD "SCHLÜTER-SYSTEMS". Incluso elementos de fijación mecánica, adhesivo bicomponente Schlüter-KERDI-COLL-L, banda de refuerzo Schlüter-KERDI-KEBA 100/125 y masilla adhesiva elástica monocomponente, Schlüter-KERDI-FIX "SCHLÜTER-SYSTEMS".
Criterio de valoración económica: El precio incluye la resolución de encuentros y puntos singulares.
Incluye: Replanteo. Fijación de la hornacina.
Criterio de medición de proyecto: Número de unidades previstas, según documentación gráfica de Proyecto.
Criterio de medición de obra: Se medirá el número de unidades realmente colocadas según especificaciones de Proyecto.

| Código | Ud | Descripción | Rendimiento | Precio | Importe |
|---|---|---|---|---|---|
| mt15res070a | Ud | Cartucho de masilla adhesiva elástica monocomponente, Schlüter-KERDI-FIX "SCHLÜTER-SYSTEMS", a base de polímeros híbridos neutros (MS), de 290 ml, color gris o blanco y acabado brillante. (material) | 0.060 | 23.85 | 1.43 |
| mt15res408a | Ud | Hornacina prefabricada de panel impermeabilizante de poliestireno extruido, de 12,5 mm de espesor, revestido por ambas caras con una capa de refuerzo especial sin cemento y un geotextil, Schlüter-KERDI-BOARD-N "SCHLÜTER-SYSTEMS", de 305x89x152 mm. (material) | 1.000 | 66.88 | 66.88 |
| mt15res060d | kg | Adhesivo bicomponente, Schlüter-KERDI-COLL-L "SCHLÜTER-SYSTEMS", a base de una dispersión acrílica sin disolventes y polvo de cemento, para el sellado de juntas. (material) | 0.300 | 11.92 | 3.58 |
| mt15res407 | Ud | Fijación mecánica compuesta por arandela Schlüter-KERDI-BOARD-ZT y tornillo Schlüter-KERDI-BOARD-ZS para panel Schlüter-KERDI-BOARD "SCHLÜTER-SYSTEMS". (material) | 6.000 | 0.27 | 1.62 |
| mt15res020ob | m | Banda de sellado, Schlüter-KERDI-KEBA 100/125 "SCHLÜTER-SYSTEMS", de 125 mm de anchura y 0,1 mm de espesor, para lámina impermeabilizante flexible de polietileno, con ambas caras revestidas de geotextil no tejido, suministrada en rollos de 30 m de longitud. (material) | 1.200 | 4.02 | 4.82 |
| mo053 | h | Oficial 1Ş montador de prefabricados interiores. (mano de obra) | 0.159 | 23.16 | 3.68 |
| mo100 | h | Ayudante montador de prefabricados interiores. (mano de obra) | 0.159 | 21.78 | 3.46 |
| % | % | Costes directos complementarios | 2 % | 85.47 | 1.71 |
|  |  | Costes directos |  |  | 87.18 |
