# Trampilla para trasdosado de placas de yeso laminado. Sistema "KNAUF"

- Propiedad del archivo: CYPE INGENIEROS, S.A.
- Formato: FIEBDC-3/2002
- Ámbito geográfico: Región de Murcia
- Divisa: EUR
- Costes indirectos: 3.00 %
- IVA: 21.00 %

## R Revestimientos y trasdosados

### RR Trasdosados

#### RRY De placas de yeso laminado

**RRY021** Ud Trampilla para trasdosado de placas de yeso laminado. Sistema "KNAUF".
Trampilla de registro gama Cortafuego, Cortafuego Tras EI 120 50, sistema E135.a "KNAUF", de 400x400 mm, formada por marco de acero y puerta de placa de yeso laminado (2 cortafuego (DF), de 25 mm de espesor cada placa), para trasdosado de placas de yeso laminado. Incluso accesorios de montaje.
Criterio de valoración económica: El precio incluye la resolución de encuentros y puntos singulares.
Incluye: Marcado y corte de la placa de yeso laminado. Colocación de la trampilla.
Criterio de medición de proyecto: Número de unidades previstas, según documentación gráfica de Proyecto.
Criterio de medición de obra: Se medirá el número de unidades realmente colocadas según especificaciones de Proyecto.

| Código | Ud | Descripción | Rendimiento | Precio | Importe |
|---|---|---|---|---|---|
| mt12ppk060dqkodc | Ud | Trampilla de registro gama Cortafuego, Cortafuego Tras EI 120 50, sistema E135.a "KNAUF", de 400x400 mm, formada por marco de acero y puerta de placa de yeso laminado (2 cortafuego (DF), de 25 mm de espesor cada placa). (material) | 1.000 | 343.46 | 343.46 |
| op00fre010 |  | Fresadora. | 0.100 | 0.00 | 0.00 |
| op00ato010 |  | Atornillador. | 0.100 | 0.00 | 0.00 |
| mo053 | h | Oficial 1ª montador de prefabricados interiores. (mano de obra) | 0.100 | 23.16 | 2.32 |
| mo100 | h | Ayudante montador de prefabricados interiores. (mano de obra) | 0.100 | 21.78 | 2.18 |
| % | % | Costes directos complementarios | 2 % | 347.96 | 6.96 |
|  |  | Costes directos |  |  | 354.92 |
