# Trasdosado directo de placas de yeso laminado con aislamiento incorporado. Sistema "PLADUR"

- Propiedad del archivo: CYPE INGENIEROS, S.A.
- Formato: FIEBDC-3/2002
- Ámbito geográfico: Región de Murcia
- Divisa: EUR
- Costes indirectos: 3.00 %
- IVA: 21.00 %

## R Revestimientos y trasdosados

### RR Trasdosados

#### RRY De placas de yeso laminado

**RRY102** m² Trasdosado directo de placas de yeso laminado con aislamiento incorporado. Sistema "PLADUR".
Trasdosado directo, sistema Enairgy Standard 0,6 "PLADUR", de 35 mm de espesor total, con nivel de calidad del acabado Q2, formado por panel transformado Enairgy Standard Isopop (EPS), tipo estándar de 10+20 mm de espesor, recibido directamente sobre el paramento vertical con mortero adhesivo Enairgy MA. Incluso pasta de secado en polvo JN "PLADUR", cinta microperforada de papel "PLADUR".
Criterio de valoración económica: El precio incluye la resolución de encuentros y puntos singulares.
Incluye: Replanteo y trazado en el forjado inferior y en el superior de la línea de paramento acabado. Colocación sucesiva en el paramento de las pelladas de pasta de agarre correspondientes a cada una de las placas. Corte de las placas. Colocación sucesiva e independiente de cada una de las placas mediante pañeado. Replanteo de las cajas para alojamiento de mecanismos eléctricos y de paso de instalaciones, y posterior perforación de las placas. Tratamiento de juntas.
Criterio de medición de proyecto: Superficie medida según documentación gráfica de Proyecto, sin duplicar esquinas ni encuentros, siguiendo los criterios de medición expuestos en la norma UNE 92305.
Criterio de medición de obra: Se medirá la superficie realmente ejecutada según especificaciones de Proyecto, sin duplicar esquinas ni encuentros, siguiendo los criterios de medición expuestos en la norma UNE 92305.

| Código | Ud | Descripción | Rendimiento | Precio | Importe |
|---|---|---|---|---|---|
| mt12pep012b | kg | Mortero adhesivo Enairgy MA "PLADUR", para la fijación de placas de yeso laminado con aislamiento incorporado, color gris, Euroclase A2-s1, d0 de reacción al fuego, según UNE-EN 13501-1, rango de temperatura de trabajo de 5 a 35°C, para aplicación manual, según UNE-EN 14496. (material) | 5.250 | 0.03 | 0.16 |
| mt12psp011aaaa | m² | Panel transformado, Enairgy Standard Isopop (EPS), Isopop 35, 10N 10+20 "PLADUR" formado por una placa de yeso laminado A / UNE-EN 13950 - 1200 / 2600 / 10+20 / con los bordes longitudinales afinados que lleva adherida una lámina de poliestireno expandido de 15 kg/m³ de densidad. (material) | 1.050 | 8.70 | 9.14 |
| mt12pep010pa | kg | Pasta de secado en polvo JN "PLADUR", 3A, color blanco, Euroclase A2-s1, d0 de reacción al fuego, según UNE-EN 13501-1, rango de temperatura de trabajo de 5 a 35°C, para aplicación manual con cinta de juntas, según UNE-EN 13963. (material) | 0.432 | 0.89 | 0.38 |
| mt12pip010aa | m | Cinta microperforada de papel "PLADUR", de 51 mm de anchura y 0,215 mm de espesor, según UNE-EN 13963. (material) | 1.300 | 0.04 | 0.05 |
| op00fre010 |  | Fresadora. | 1.000 | 0.00 | 0.00 |
| op00sie010 |  | Sierra de calar. | 1.000 | 0.00 | 0.00 |
| mo053 | h | Oficial 1ª montador de prefabricados interiores. (mano de obra) | 0.284 | 23.16 | 6.58 |
| mo100 | h | Ayudante montador de prefabricados interiores. (mano de obra) | 0.284 | 21.78 | 6.19 |
| % | % | Costes directos complementarios | 2 % | 22.50 | 0.45 |
|  |  | Costes directos |  |  | 22.95 |
