# Capa fina de mortero autonivelante de sulfato cálcico, "HOLCIM", fabricado en central

- Propiedad del archivo: CYPE INGENIEROS, S.A.
- Formato: FIEBDC-3/2002
- Ámbito geográfico: Región de Murcia
- Divisa: EUR
- Costes indirectos: 3.00 %
- IVA: 21.00 %

## R Revestimientos y trasdosados

### RS Pavimentos

#### RSA Morteros y pastas de nivelación

**RSA130** m² Capa fina de mortero autonivelante de sulfato cálcico, "HOLCIM", fabricado en central.
Capa fina de mortero autonivelante, Agilia Suelo E "HOLCIM", CA - C30 - F6 según UNE-EN 13813, de 12 mm de espesor, aplicada mecánicamente, para la regularización y nivelación de la superficie soporte interior de hormigón o mortero, previa aplicación de imprimación reguladora de la absorción, preparada para recibir pavimento de corcho, de madera, laminado, flexible o textil. Incluso banda de panel rígido de poliestireno expandido para la preparación de las juntas perimetrales de dilatación.
Criterio de valoración económica: El precio no incluye el soporte de hormigón ni el revestimiento.
Incluye: Replanteo y marcado de niveles de acabado. Preparación de las juntas perimetrales de dilatación. Aplicación de la imprimación. Vertido y extendido de la mezcla. Curado del mortero.
Criterio de medición de proyecto: Superficie medida según documentación gráfica de Proyecto.
Criterio de medición de obra: Se medirá la superficie realmente ejecutada según especificaciones de Proyecto, sin deducir la superficie ocupada por los pilares situados dentro de su perímetro.

| Código | Ud | Descripción | Rendimiento | Precio | Importe |
|---|---|---|---|---|---|
| mt09moc005b | kg | Imprimación reguladora de la absorción, para la fijación de soportes disgregables y mejorar la adherencia de los soportes absorbentes. (material) | 0.200 | 7.97 | 1.59 |
| mt09mal021d | m³ | Mortero autonivelante, Agilia Suelo E "HOLCIM", CA - C30 - F6 según UNE-EN 13813, a base de sulfato cálcico, conductividad térmica > 1,6 W/(mK), resistencia a compresión > 30.000 kN/m² y resistencia a flexión > 6.000 kN/m², para espesores de 2,5 a 7,0 cm, usado en nivelación de pavimentos. (material) | 0.012 | 396.50 | 4.76 |
| mt16pea020a | m² | Panel rígido de poliestireno expandido, según UNE-EN 13163, mecanizado lateral recto, de 10 mm de espesor, resistencia térmica 0,25 m²K/W, conductividad térmica 0,036 W/(mK), para junta de dilatación. (material) | 0.100 | 0.92 | 0.09 |
| mq06pym020 | h | Mezcladora-bombeadora para morteros autonivelantes. (maquinaria) | 0.050 | 10.91 | 0.55 |
| mo031 | h | Oficial 1ª aplicador de mortero autonivelante. (mano de obra) | 0.030 | 22.53 | 0.68 |
| mo069 | h | Ayudante aplicador de mortero autonivelante. (mano de obra) | 0.050 | 21.78 | 1.09 |
| % | % | Costes directos complementarios | 2 % | 8.76 | 0.18 |
|  |  | Costes directos |  |  | 8.94 |
