# Base de mortero autonivelante de sulfato cálcico "HOLCIM", de elevada conductividad térmica, fabricado en central

- Propiedad del archivo: CYPE INGENIEROS, S.A.
- Formato: FIEBDC-3/2002
- Ámbito geográfico: Región de Murcia
- Divisa: EUR
- Costes indirectos: 3.00 %
- IVA: 21.00 %

## R Revestimientos y trasdosados

### RS Pavimentos

#### RSB Bases de pavimento y grandes recrecidos

**RSB037** m² Base de mortero autonivelante de sulfato cálcico "HOLCIM", de elevada conductividad térmica, fabricado en central.
Base para pavimento interior, de 20 mm de espesor, de mortero autonivelante, Agilia Suelo A Térmico "HOLCIM", CA - C25 - F5 según UNE-EN 13813, vertido con mezcladora-bombeadora sobre suelo radiante, como integrante de un sistema de calefacción, preparada para recibir pavimento plástico, cerámico, pétreo, de madera o de resinas poliméricas; y posterior aplicación de agente filmógeno, (0,15 l/m²). Incluso banda de panel rígido de poliestireno expandido para la preparación de las juntas perimetrales de dilatación.
Criterio de valoración económica: El precio no incluye el suelo radiante.
Incluye: Replanteo y marcado de niveles de acabado. Preparación de las juntas perimetrales de dilatación. Vertido y extendido de la mezcla. Aplicación del agente filmógeno.
Criterio de medición de proyecto: Superficie medida según documentación gráfica de Proyecto.
Criterio de medición de obra: Se medirá la superficie realmente ejecutada según especificaciones de Proyecto, sin deducir la superficie ocupada por los pilares situados dentro de su perímetro.

| Código | Ud | Descripción | Rendimiento | Precio | Importe |
|---|---|---|---|---|---|
| mt16pea020a | m² | Panel rígido de poliestireno expandido, según UNE-EN 13163, mecanizado lateral recto, de 10 mm de espesor, resistencia térmica 0,25 m²K/W, conductividad térmica 0,036 W/(mK), para junta de dilatación. (material) | 0.100 | 0.92 | 0.09 |
| mt09mal025d | m³ | Mortero autonivelante, Agilia Suelo A Térmico "HOLCIM", CA - C25 - F5 según UNE-EN 13813, a base de sulfato cálcico, conductividad térmica > 2,2 W/(mK), resistencia a compresión > 25.000 kN/m² y resistencia a flexión > 5.000 kN/m², para espesores de 2,0 a 3,5 cm, usado en nivelación de pavimentos. (material) | 0.020 | 364.00 | 7.28 |
| mt08cur020a | l | Agente filmógeno, para el curado de hormigones y morteros. (material) | 0.150 | 1.56 | 0.23 |
| mq06pym020 | h | Mezcladora-bombeadora para morteros autonivelantes. (maquinaria) | 0.050 | 10.91 | 0.55 |
| mo031 | h | Oficial 1ª aplicador de mortero autonivelante. (mano de obra) | 0.030 | 22.53 | 0.68 |
| mo069 | h | Ayudante aplicador de mortero autonivelante. (mano de obra) | 0.023 | 21.78 | 0.50 |
| % | % | Costes directos complementarios | 2 % | 9.33 | 0.19 |
|  |  | Costes directos |  |  | 9.52 |
