# Pavimento de corcho deportivo indoor, punto-elástico multiusos. Sistema Bio Sport "BIOVALSURO"

- Propiedad del archivo: CYPE INGENIEROS, S.A.
- Formato: FIEBDC-3/2002
- Ámbito geográfico: Región de Murcia
- Divisa: EUR
- Costes indirectos: 3.00 %
- IVA: 21.00 %

## R Revestimientos y trasdosados

### RS Pavimentos

#### RSH Deportivos indoor

**RSH070** m² Pavimento de corcho deportivo indoor, punto-elástico multiusos. Sistema Bio Sport "BIOVALSURO".
Pavimento de corcho deportivo indoor, punto-elástico multiusos según UNE-EN 14904, Bio Sport "BIOVALSURO", de losetas de corcho de 6 mm de espesor, color a elegir, acabado con barniz al agua, resistencia al deslizamiento en condiciones secas según UNE-EN 14904 entre 80 y 110, peso 3,30 kg/m², Euroclase Bfl-s1 de reacción al fuego según UNE-EN 13501-1. COLOCACIÓN: con adhesivo de contacto, sobre una base soporte sin riesgo de humedad ascendente.
Criterio de valoración económica: El precio no incluye la base soporte ni el marcado y ejecución de las líneas de juego.
Incluye: Replanteo. Aplicación del adhesivo. Colocación del pavimento. Limpieza final.
Criterio de medición de proyecto: Superficie útil, medida según documentación gráfica de Proyecto, deduciendo los huecos de superficie mayor de 1 m².
Criterio de medición de obra: Se medirá la superficie realmente ejecutada según especificaciones de Proyecto, deduciendo los huecos de superficie mayor de 1 m².

| Código | Ud | Descripción | Rendimiento | Precio | Importe |
|---|---|---|---|---|---|
| mt18pdc020a | m² | Pavimento de corcho deportivo indoor, punto-elástico multiusos según UNE-EN 14904, Bio Sport "BIOVALSURO", de losetas de corcho de 6 mm de espesor, color a elegir, acabado con barniz al agua, resistencia al deslizamiento en condiciones secas según UNE-EN 14904 entre 80 y 110, peso 3,3 kg/m², Euroclase Bfl-s1 de reacción al fuego según UNE-EN 13501-1. (material) | 1.000 | 37.68 | 37.68 |
| mt18mva070 | l | Adhesivo, con clase de durabilidad D3 según UNE-EN 204. (material) | 0.763 | 3.59 | 2.74 |
| op00pis010 |  | Pistola de aire caliente para soldadura de materiales termoplásticos. | 1.000 | 0.00 | 0.00 |
| op00tra010 |  | Trazador de juntas. | 1.000 | 0.00 | 0.00 |
| op00cor040 |  | Cortadora de bordes. | 1.000 | 0.00 | 0.00 |
| mo011 | h | Oficial 1ª montador. (mano de obra) | 0.451 | 23.16 | 10.45 |
| mo080 | h | Ayudante montador. (mano de obra) | 0.451 | 21.78 | 9.82 |
| % | % | Costes directos complementarios | 2 % | 60.69 | 1.21 |
|  |  | Costes directos |  |  | 61.90 |
