# Pavimento industrial de hormigón tratado superficialmente con recubrimiento cementoso

- Propiedad del archivo: CYPE INGENIEROS, S.A.
- Formato: FIEBDC-3/2002
- Ámbito geográfico: Región de Murcia
- Divisa: EUR
- Costes indirectos: 3.00 %
- IVA: 21.00 %

## R Revestimientos y trasdosados

### RS Pavimentos

#### RSI Sistemas de pavimentos industriales y decorativos

**RSI007** m² Pavimento industrial de hormigón tratado superficialmente con recubrimiento cementoso.
Pavimento industrial, apto para sótanos, constituido por: solera de hormigón con adición de fibras de 20 cm de espesor, realizada con hormigón HM-20/B/20/X0 fabricado en central y vertido desde camión con un contenido de fibras sin función estructural, fibras de vidrio resistentes a los álcalis (AR) de 2 kg/m³, extendido y vibrado manual mediante regla vibrante; y aplicación sobre el hormigón fresco de capa de rodadura de mortero endurecedor CT - C60 - F10 - A6, según UNE-EN 13813, color gris (5 kg/m²), con acabado superficial mediante fratasado y pulido mecánicos.
Criterio de valoración económica: El precio no incluye la base de la solera ni la ejecución y el sellado de las juntas.
Incluye: Preparación de la superficie de apoyo del hormigón. Replanteo de las juntas de construcción y de dilatación. Tendido de niveles mediante toques, maestras de hormigón o reglas. Riego de la superficie base. Mezclado en camión hormigonera. Vertido, extendido y vibrado del hormigón. Resolución de encuentros y puntos singulares. Espolvoreo manual sobre el hormigón fresco. Fratasado mecánico de la superficie. Pulido mecánico. Curado del hormigón. Limpieza final del pavimento.
Criterio de medición de proyecto: Superficie medida en proyección horizontal, según documentación gráfica de Proyecto.
Criterio de medición de obra: Se medirá, en proyección horizontal, la superficie realmente ejecutada según especificaciones de Proyecto.

| Código | Ud | Descripción | Rendimiento | Precio | Importe |
|---|---|---|---|---|---|
| mt10hmf010tLb | m³ | Hormigón HM-20/B/20/X0, fabricado en central. (material) | 0.210 | 85.80 | 18.02 |
| mt08fic020b | kg | Fibras de vidrio resistentes a los álcalis (AR), con un contenido mínimo de zirconio del 17,1%, de 13 mm de longitud y 13,5 micras de diámetro, con 100 filamentos por hebra unidos entre sí mediante adhesivo, límite elástico 74000 N/mm², resistencia a tracción 1620 MPa, para prevenir fisuras por retracción en elementos de hormigón, según UNE-EN 15422. (material) | 0.400 | 8.73 | 3.49 |
| mt09bnc010b | kg | Mortero endurecedor, CT - C60 - F10 - A6, según UNE-EN 13813, color gris, compuesto de cemento, áridos seleccionados de cuarzo, pigmentos orgánicos y aditivos, de baja porosidad, con una densidad aparente de 1330 kg/m³, con resistencia a los aceites y a la gasolina, una resistencia a la compresión de 75000 kN/m² y una resistencia a la abrasión según el método Böhme UNE-EN 13892-3 de 6 cm³ / 50 cm². (material) | 5.000 | 0.61 | 3.05 |
| mq04dua020b | h | Dumper de descarga frontal de 2 t de carga útil. (maquinaria) | 0.038 | 10.38 | 0.39 |
| mq06vib020 | h | Regla vibrante de 3 m. (maquinaria) | 0.032 | 5.23 | 0.17 |
| mq06fra010 | h | Fratasadora mecánica de hormigón. (maquinaria) | 0.555 | 5.68 | 3.15 |
| mq06aca030 | h | Pulidora para pavimentos de hormigón, compuesta por platos giratorios a los que se acoplan una serie de muelas abrasivas diamantadas, refrigeradas con agua, con sistema de aspiración. (maquinaria) | 0.200 | 14.18 | 2.84 |
| au00auh020 |  | Canaleta para vertido del hormigón. | 1.000 | 0.00 | 0.00 |
| mo121 | h | Oficial 1ª aplicador de pavimentos industriales. (mano de obra) | 0.555 | 22.53 | 12.50 |
| mo122 | h | Ayudante aplicador de pavimentos industriales. (mano de obra) | 0.675 | 21.78 | 14.70 |
| % | % | Costes directos complementarios | 2 % | 58.31 | 1.17 |
|  |  | Costes directos |  |  | 59.48 |
