# Pavimento industrial, sistema Paviland Industrial "GRUPO PUMA"

- Propiedad del archivo: CYPE INGENIEROS, S.A.
- Formato: FIEBDC-3/2002
- Ámbito geográfico: Región de Murcia
- Divisa: EUR
- Costes indirectos: 3.00 %
- IVA: 21.00 %

## R Revestimientos y trasdosados

### RS Pavimentos

#### RSI Sistemas de pavimentos industriales y decorativos

**RSI008** m² Pavimento industrial, sistema Paviland Industrial "GRUPO PUMA".
Pavimento industrial, realizado con el sistema Paviland Industrial "GRUPO PUMA", constituido por: solera de hormigón con adición de fibras de 20 cm de espesor, realizada con hormigón HM-20/B/20/X0 fabricado en central y vertido desde camión con un contenido de fibras sin función estructural, fibras de polipropileno Paviland Fibras "GRUPO PUMA" de 0,6 kg/m³, extendido y vibrado manual mediante regla vibrante; y aplicación sobre el hormigón fresco de capa de rodadura de mortero endurecedor Paviland Industrial "GRUPO PUMA", color Gris (4 kg/m²), con acabado superficial mediante fratasado mecánico.
Criterio de valoración económica: El precio no incluye la base de la solera ni la ejecución y el sellado de las juntas.
Incluye: Preparación de la superficie de apoyo del hormigón. Replanteo de las juntas de construcción y de dilatación. Tendido de niveles mediante toques, maestras de hormigón o reglas. Riego de la superficie base. Mezclado en camión hormigonera. Vertido, extendido y vibrado del hormigón. Resolución de encuentros y puntos singulares. Espolvoreo manual sobre el hormigón fresco. Fratasado mecánico de la superficie. Curado del hormigón. Limpieza final del pavimento.
Criterio de medición de proyecto: Superficie medida en proyección horizontal, según documentación gráfica de Proyecto.
Criterio de medición de obra: Se medirá, en proyección horizontal, la superficie realmente ejecutada según especificaciones de Proyecto.

| Código | Ud | Descripción | Rendimiento | Precio | Importe |
|---|---|---|---|---|---|
| mt10hmf010tLb | m³ | Hormigón HM-20/B/20/X0, fabricado en central. (material) | 0.210 | 85.80 | 18.02 |
| mt08fip010d | kg | Fibras de polipropileno Paviland Fibras "GRUPO PUMA", para prevenir fisuras por retracción en elementos de hormigón. (material) | 0.120 | 5.78 | 0.69 |
| mt09hip010cs | kg | Mortero endurecedor Paviland Industrial "GRUPO PUMA", color Gris, compuesto de cemento de alta resistencia, áridos seleccionados, pigmentos y aditivos, de alta resistencia a la abrasión, aplicado como acabado del hormigón fratasado, espolvoreado superficialmente sobre el hormigón fresco. (material) | 4.000 | 0.25 | 1.00 |
| mq04dua020b | h | Dumper de descarga frontal de 2 t de carga útil. (maquinaria) | 0.038 | 10.38 | 0.39 |
| mq06vib020 | h | Regla vibrante de 3 m. (maquinaria) | 0.032 | 5.23 | 0.17 |
| mq06fra010 | h | Fratasadora mecánica de hormigón. (maquinaria) | 0.555 | 5.68 | 3.15 |
| au00auh020 |  | Canaleta para vertido del hormigón. | 1.000 | 0.00 | 0.00 |
| mo121 | h | Oficial 1ª aplicador de pavimentos industriales. (mano de obra) | 0.585 | 22.53 | 13.18 |
| mo122 | h | Ayudante aplicador de pavimentos industriales. (mano de obra) | 0.705 | 21.78 | 15.35 |
| % | % | Costes directos complementarios | 2 % | 51.95 | 1.04 |
|  |  | Costes directos |  |  | 52.99 |
