# Revestimiento de pavimento industrial, sistema MasterTop PG "MBCC de Sika"

- Propiedad del archivo: CYPE INGENIEROS, S.A.
- Formato: FIEBDC-3/2002
- Ámbito geográfico: Región de Murcia
- Divisa: EUR
- Costes indirectos: 3.00 %
- IVA: 21.00 %

## R Revestimientos y trasdosados

### RS Pavimentos

#### RSI Sistemas de pavimentos industriales y decorativos

**RSI025** m² Revestimiento de pavimento industrial, sistema MasterTop PG "MBCC de Sika".
Revestimiento de pavimento industrial, realizado sobre base de hormigón endurecido, con el sistema MasterTop 135 PG "MBCC de Sika", apto para aparcamientos, en interiores, mediante la aplicación sucesiva de: mortero, MasterEmaco P 200 "MBCC de Sika", como puente de unión, (2 kg/m²); capa base de 10 mm de espesor con mortero fluido de fraguado rápido, MasterTop 135 PG "MBCC de Sika", CT - C60 - F10 - A6, según UNE-EN 13813, color gris (20 kg/m²) y acabado superficial mediante fratasado y pulido mecánicos.
Criterio de valoración económica: El precio no incluye la superficie soporte ni la ejecución y el sellado de las juntas.
Incluye: Limpieza de la superficie soporte. Replanteo de las juntas y paños de trabajo. Aplicación del mortero. Aplicación de la capa de rodadura. Extendido del líquido reductor de la evaporación y mejorador superficial. Fratasado mecánico de la superficie. Curado del hormigón. Limpieza final del pavimento.
Criterio de medición de proyecto: Superficie medida en proyección horizontal, según documentación gráfica de Proyecto.
Criterio de medición de obra: Se medirá, en proyección horizontal, la superficie realmente ejecutada según especificaciones de Proyecto.

| Código | Ud | Descripción | Rendimiento | Precio | Importe |
|---|---|---|---|---|---|
| mt09reh010d | kg | Mortero, MasterEmaco P 200 "MBCC de Sika", a base de cementos especiales, resinas y áridos seleccionados, permeable al vapor de agua y con alta resistencia a ciclos de congelamiento y deshielo, como puente de unión para materiales cementosos sobre hormigón. (material) | 2.000 | 1.15 | 2.30 |
| mt09bnc015d | kg | Mortero fluido de fraguado rápido, MasterTop 135 PG "MBCC de Sika", CT - C60 - F10 - A6, según UNE-EN 13813, color gris, compuesto de cemento y aditivos, con resistencia a los sulfatos, a los álcalis y al agua de mar y una resistencia a la abrasión según el método Böhme UNE-EN 13892-3 de 6 cm³ / 50 cm². (material) | 20.000 | 0.99 | 19.80 |
| mq06pym020 | h | Mezcladora-bombeadora para morteros autonivelantes. (maquinaria) | 0.200 | 10.91 | 2.18 |
| mq06fra010 | h | Fratasadora mecánica de hormigón. (maquinaria) | 0.250 | 5.68 | 1.42 |
| mq06aca030 | h | Pulidora para pavimentos de hormigón, compuesta por platos giratorios a los que se acoplan una serie de muelas abrasivas diamantadas, refrigeradas con agua, con sistema de aspiración. (maquinaria) | 0.200 | 14.18 | 2.84 |
| mo121 | h | Oficial 1ª aplicador de pavimentos industriales. (mano de obra) | 0.771 | 22.53 | 17.37 |
| mo122 | h | Ayudante aplicador de pavimentos industriales. (mano de obra) | 0.771 | 21.78 | 16.79 |
| % | % | Costes directos complementarios | 2 % | 62.70 | 1.25 |
|  |  | Costes directos |  |  | 63.95 |
