# Revestimiento de pavimento decorativo, sistema Chips Multicolor "PINTURAS ISAVAL"

- Propiedad del archivo: CYPE INGENIEROS, S.A.
- Formato: FIEBDC-3/2002
- Ámbito geográfico: Región de Murcia
- Divisa: EUR
- Costes indirectos: 3.00 %
- IVA: 21.00 %

## R Revestimientos y trasdosados

### RS Pavimentos

#### RSI Sistemas de pavimentos industriales y decorativos

**RSI080** m² Revestimiento de pavimento decorativo, sistema Chips Multicolor "PINTURAS ISAVAL".
Revestimiento de pavimento decorativo, realizado sobre base de hormigón endurecido, con el sistema Chips Multicolor "PINTURAS ISAVAL", apto para cocinas, en interiores, mediante la aplicación sucesiva de: imprimación epoxi, reguladora de la absorción, Epoxi Sellador Incoloro 100% Sólidos "PINTURAS ISAVAL" (0,3 kg/m²); capa base formada por una mezcla de pintura para interior, Epoxi Autonivelante 100% Sólidos "PINTURAS ISAVAL", de dos componentes a base de resina epoxi, color verde, acabado brillante, textura lisa, de altas prestaciones y resistencia a la abrasión y árido silíceo, Áridos Saturación, "PINTURAS ISAVAL", con una proporción en peso 1:0,5 (1 kg/m²); capa decorativa de partículas laminadas plásticas, con forma de escamas, Chips Multicolor, "PINTURAS ISAVAL", tipo Chips 01 (0,225 kg/m²); y capa de sellado con pintura para interior, Isalpox Multicapa "PINTURAS ISAVAL", de dos componentes a base de resina epoxi, incolora, acabado brillante (0,6 kg/m²).
Criterio de valoración económica: El precio no incluye la superficie soporte ni la ejecución y el sellado de las juntas.
Incluye: Limpieza de la superficie soporte. Replanteo de las juntas y paños de trabajo. Aplicación de la imprimación. Aplicación de la capa base. Espolvoreo con partículas laminadas con forma de escamas. Aplicación de la capa de sellado. Limpieza final del pavimento.
Criterio de medición de proyecto: Superficie medida en proyección horizontal, según documentación gráfica de Proyecto.
Criterio de medición de obra: Se medirá, en proyección horizontal, la superficie realmente ejecutada según especificaciones de Proyecto.

| Código | Ud | Descripción | Rendimiento | Precio | Importe |
|---|---|---|---|---|---|
| mt27pfs060a | kg | Imprimación epoxi, reguladora de la absorción, Epoxi Sellador Incoloro 100% Sólidos "PINTURAS ISAVAL", para aplicar con brocha, rodillo o pistola. (material) | 0.300 | 28.63 | 8.59 |
| mt27pxi020a | kg | Pintura para interior, Epoxi Autonivelante 100% Sólidos "PINTURAS ISAVAL", de dos componentes a base de resina epoxi, color verde, acabado brillante, textura lisa, de altas prestaciones y resistencia a la abrasión; para aplicar con brocha, rodillo o pistola. (material) | 0.666 | 26.81 | 17.86 |
| mt01adi010a | kg | Árido silíceo, Áridos Saturación, "PINTURAS ISAVAL". (material) | 0.333 | 1.49 | 0.50 |
| mt47adi010a | kg | Partículas laminadas plásticas, con forma de escamas, Chips Multicolor, "PINTURAS ISAVAL", tipo Chips 01. (material) | 0.225 | 59.26 | 13.33 |
| mt27pxi040a | l | Pintura para interior, Isalpox Multicapa "PINTURAS ISAVAL", de dos componentes a base de resina epoxi, incolora, acabado brillante; para aplicar con brocha, rodillo o pistola. (material) | 0.600 | 30.98 | 18.59 |
| op00tal020 |  | Taladro con batidora. | 1.000 | 0.00 | 0.00 |
| mo121 | h | Oficial 1ª aplicador de pavimentos industriales. (mano de obra) | 0.279 | 22.53 | 6.29 |
| mo122 | h | Ayudante aplicador de pavimentos industriales. (mano de obra) | 0.378 | 21.78 | 8.23 |
| % | % | Costes directos complementarios | 2 % | 73.39 | 1.47 |
|  |  | Costes directos |  |  | 74.86 |
