# Revestimiento de pavimento industrial o decorativo, sistema Mapefloor 53 "MAPEI SPAIN"

- Propiedad del archivo: CYPE INGENIEROS, S.A.
- Formato: FIEBDC-3/2002
- Ámbito geográfico: Región de Murcia
- Divisa: EUR
- Costes indirectos: 3.00 %
- IVA: 21.00 %

## R Revestimientos y trasdosados

### RS Pavimentos

#### RSI Sistemas de pavimentos industriales y decorativos

**RSI270** m² Revestimiento de pavimento industrial o decorativo, sistema Mapefloor 53 "MAPEI SPAIN".
Revestimiento de pavimento industrial o decorativo, de 2 mm de espesor, realizado sobre base de hormigón endurecido, con el sistema Mapefloor 53 "MAPEI SPAIN", apto para industrias con solicitaciones químicas, mediante la aplicación sucesiva de: imprimación bicomponente a base de resina epoxi en dispersión acuosa, Mapecoat I 600 W "MAPEI SPAIN" (0,4 kg/m²), espolvoreada superficialmente con arena de cuarzo Quarzo 0,5, "MAPEI SPAIN" (0,5 kg/m²); y capa de acabado compuesta por una mezcla de mortero bicomponente, Mapefloor I 500 W "MAPEI SPAIN", a base de resinas epoxi, incoloro y pigmento en pasta, Mapecolor Paste "MAPEI SPAIN", color RAL 1001 (4 kg/m²).
Criterio de valoración económica: El precio no incluye la superficie soporte ni la ejecución y el sellado de las juntas.
Incluye: Limpieza de la superficie soporte. Replanteo de las juntas y paños de trabajo. Aplicación de la imprimación. Espolvoreo con árido. Aplicación de la capa de acabado. Limpieza final del pavimento.
Criterio de medición de proyecto: Superficie medida en proyección horizontal, según documentación gráfica de Proyecto.
Criterio de medición de obra: Se medirá, en proyección horizontal, la superficie realmente ejecutada según especificaciones de Proyecto.

| Código | Ud | Descripción | Rendimiento | Precio | Importe |
|---|---|---|---|---|---|
| mt47adm015a | kg | Imprimación bicomponente a base de resina epoxi en dispersión acuosa, Mapecoat I 600 W "MAPEI SPAIN". (material) | 0.400 | 36.37 | 14.55 |
| mt01adm010b | kg | Arena de cuarzo Quarzo 0,5, "MAPEI SPAIN", de 0,50 mm de diámetro. (material) | 0.500 | 0.88 | 0.44 |
| mt47adm030a | kg | Mortero bicomponente, Mapefloor I 500 W "MAPEI SPAIN", a base de resinas epoxi, incoloro, según UNE-EN 13813. (material) | 3.890 | 9.68 | 37.66 |
| mt47adm005a | kg | Pigmento en pasta, Mapecolor Paste "MAPEI SPAIN", color RAL 1001, para mezclar con revestimientos elásticos a base de resina epoxi. (material) | 0.104 | 26.31 | 2.74 |
| op00tal020 |  | Taladro con batidora. | 1.000 | 0.00 | 0.00 |
| mo121 | h | Oficial 1ª aplicador de pavimentos industriales. (mano de obra) | 0.229 | 22.53 | 5.16 |
| mo122 | h | Ayudante aplicador de pavimentos industriales. (mano de obra) | 0.229 | 21.78 | 4.99 |
| % | % | Costes directos complementarios | 2 % | 65.54 | 1.31 |
|  |  | Costes directos |  |  | 66.85 |
