# Rodapié laminado

- Propiedad del archivo: CYPE INGENIEROS, S.A.
- Formato: FIEBDC-3/2002
- Ámbito geográfico: Región de Murcia
- Divisa: EUR
- Costes indirectos: 3.00 %
- IVA: 21.00 %

## R Revestimientos y trasdosados

### RS Pavimentos

#### RSL Laminados

**RSL020** m Rodapié laminado.
Rodapié de MDF, de 41x22 mm, recubierto con una lámina plástica de imitación de madera, color a elegir, fijado al paramento mediante adhesivo.
Incluye: Replanteo. Corte de las piezas. Fijación de las piezas sobre el paramento. Resolución de esquinas y encuentros.
Criterio de medición de proyecto: Longitud medida según documentación gráfica de Proyecto, sin incluir huecos de puertas. No se ha incrementado la medición por roturas y recortes, ya que en la descomposición se ha considerado un 5% más de piezas.
Criterio de medición de obra: Se medirá la longitud realmente ejecutada según especificaciones de Proyecto.

| Código | Ud | Descripción | Rendimiento | Precio | Importe |
|---|---|---|---|---|---|
| mt18rma040i | m | Rodapié de MDF, de 41x22 mm, recubierto con una lámina plástica de imitación de madera, color a elegir, y resistencia a la abrasión AC3, según UNE-EN 13329. (material) | 1.050 | 5.50 | 5.78 |
| mt18mva070 | l | Adhesivo, con clase de durabilidad D3 según UNE-EN 204. (material) | 0.050 | 3.59 | 0.18 |
| op00cla010 |  | Clavadora neumática. | 1.000 | 0.00 | 0.00 |
| op00cep010 |  | Garlopa. | 1.000 | 0.00 | 0.00 |
| op00gui010 |  | Guillotina. | 1.000 | 0.00 | 0.00 |
| mo028 | h | Oficial 1ª instalador de pavimentos laminados. (mano de obra) | 0.100 | 22.53 | 2.25 |
| % | % | Costes directos complementarios | 2 % | 8.21 | 0.16 |
|  |  | Costes directos |  |  | 8.37 |
