# Junta de construcción en pavimento continuo de hormigón, con pasadores

- Propiedad del archivo: CYPE INGENIEROS, S.A.
- Formato: FIEBDC-3/2002
- Ámbito geográfico: Región de Murcia
- Divisa: EUR
- Costes indirectos: 3.00 %
- IVA: 21.00 %

## R Revestimientos y trasdosados

### RS Pavimentos

#### RSN Juntas en pavimentos continuos de hormigón

**RSN125** m Junta de construcción en pavimento continuo de hormigón, con pasadores.
Junta de construcción en pavimento continuo de hormigón, con sistema de transmisión de cargas, compuesto por un pasador deslizante de acero, de sección circular y una vaina de polipropileno reciclado, de 22 mm de diámetro y 225 mm de longitud, con base reutilizable de fijación al encofrado. Incluso elementos de fijación al encofrado.
Incluye: Replanteo y fijación de las bases al encofrado. Encaje de las vainas a las bases. Colocación de los pasadores dentro de las vainas, una vez hormigonada y desencofrada la junta.
Criterio de medición de proyecto: Longitud medida según documentación gráfica de Proyecto.
Criterio de medición de obra: Se medirá la longitud realmente ejecutada según especificaciones de Proyecto.

| Código | Ud | Descripción | Rendimiento | Precio | Importe |
|---|---|---|---|---|---|
| mt18wwe030k | Ud | Sistema de transmisión de cargas, compuesto por un pasador deslizante de acero, de sección circular y una vaina de polipropileno reciclado, de 22 mm de diámetro y 225 mm de longitud, con base reutilizable de fijación al encofrado, para su uso en juntas de construcción y de dilatación en pavimentos continuos de hormigón; con elementos de fijación al encofrado. (material) | 3.660 | 1.72 | 6.30 |
| mo020 | h | Oficial 1ª construcción. (mano de obra) | 0.109 | 22.53 | 2.46 |
| mo113 | h | Peón ordinario construcción. (mano de obra) | 0.109 | 21.19 | 2.31 |
| % | % | Costes directos complementarios | 2 % | 11.07 | 0.22 |
|  |  | Costes directos |  |  | 11.29 |
