# Tratamiento de acabado superficial en obra de pavimento interior de mármol

- Propiedad del archivo: CYPE INGENIEROS, S.A.
- Formato: FIEBDC-3/2002
- Ámbito geográfico: Región de Murcia
- Divisa: EUR
- Costes indirectos: 3.00 %
- IVA: 21.00 %

## R Revestimientos y trasdosados

### RS Pavimentos

#### RSP De piedra natural

**RSP030** m² Tratamiento de acabado superficial en obra de pavimento interior de mármol.
Pulido mecánico en obra de pavimento interior de mármol, mediante extendido de lechada coloreada con la misma tonalidad de las baldosas; desbastado o rebaje, con una muela de 60, según el tipo de piedra natural y el estado en que se encuentre el pavimento; planificado o pulido basto, con abrasivo de grano 120; extendido de una nueva lechada de las mismas características que la primera; y planificado o pulido basto, con abrasivo de grano 120.
Incluye: Preparación y extendido de la lechada. Desbastado o rebaje. Planificado o pulido basto. Extendido de nueva lechada. Afinado. Repaso de los rincones de difícil acceso, con pulidora de mano o fija. Lavado del pavimento. Evacuación de las aguas sucias. Protección del pavimento. Retirada y acopio de los restos generados. Carga de los restos generados sobre camión o contenedor.
Criterio de medición de proyecto: Superficie medida según documentación gráfica de Proyecto.
Criterio de medición de obra: Se medirá la superficie realmente ejecutada según especificaciones de Proyecto.

| Código | Ud | Descripción | Rendimiento | Precio | Importe |
|---|---|---|---|---|---|
| mt18bmn030a | kg | Lechada coloreada con la misma tonalidad de las baldosas, para pavimento de mármol. (material) | 1.250 | 1.15 | 1.44 |
| mq08war150 | h | Pulidora para pavimentos de piedra natural o de terrazo, compuesta por platos giratorios a los que se acoplan una serie de muelas abrasivas, refrigeradas con agua. (maquinaria) | 0.220 | 4.65 | 1.02 |
| op00lij010 |  | Lijadora-pulidora. | 1.000 | 0.00 | 0.00 |
| mo037 | h | Oficial 1ª pulidor de pavimentos. (mano de obra) | 0.219 | 22.53 | 4.93 |
| mo075 | h | Ayudante pulidor de pavimentos. (mano de obra) | 0.050 | 21.78 | 1.09 |
| % | % | Costes directos complementarios | 2 % | 8.48 | 0.17 |
|  |  | Costes directos |  |  | 8.65 |
