# Pavimento continuo de microcemento, sistema "MICROESTIL"

- Propiedad del archivo: CYPE INGENIEROS, S.A.
- Formato: FIEBDC-3/2002
- Ámbito geográfico: Región de Murcia
- Divisa: EUR
- Costes indirectos: 3.00 %
- IVA: 21.00 %

## R Revestimientos y trasdosados

### RS Pavimentos

#### RSR Continuos de microcemento

**RSR010** m² Pavimento continuo de microcemento, sistema "MICROESTIL".
Pavimento continuo de microcemento, sistema Decor "MICROESTIL", indicado para pavimentos con nivel de tránsito medio, de 3 mm de espesor, realizado sobre superficie absorbente. IMPRIMACIÓN: P541 a base de resinas sintéticas en dispersión acuosa "MICROESTIL", diluida en dos partes de agua. CAPA BASE: microcemento monocomponente Plus Base "MICROESTIL", color Blanco Neutro, en dos capas, (1 kg/m² cada capa) y malla de fibra de vidrio antiálcalis, de 80 g/m² de masa superficial. CAPA DECORATIVA: microcemento monocomponente Plus Fino "MICROESTIL", textura lisa efecto aguas, color Blanco Neutro, en dos capas, (0,3 kg/m² cada capa). CAPA DE SELLADO: imprimación selladora transpirable Hidrolaca "MICROESTIL" y dos manos de sellador de poliuretano alifático Estilpur PU-20 "MICROESTIL", sin disolventes, acabado brillante.
Criterio de valoración económica: El precio no incluye la superficie soporte.
Incluye: Limpieza de la superficie soporte. Replanteo de las juntas de dilatación y paños de trabajo. Aplicación de la capa de imprimación. Aplicación de la capa base. Colocación de la malla embebida en la capa base. Lijado de pequeñas adherencias e imperfecciones. Aplicación de la capa decorativa. Aplicación de la capa de sellado. Limpieza final de la superficie acabada.
Criterio de medición de proyecto: Superficie medida en proyección horizontal, según documentación gráfica de Proyecto.
Criterio de medición de obra: Se medirá, en proyección horizontal, la superficie realmente ejecutada según especificaciones de Proyecto.

| Código | Ud | Descripción | Rendimiento | Precio | Importe |
|---|---|---|---|---|---|
| mt28mcm070a | l | Imprimación monocomponente P541 "MICROESTIL", diluida en dos partes de agua, a base de resinas sintéticas en dispersión acuosa, para regularizar la porosidad y mejorar la adherencia de los soportes absorbentes y no absorbentes, para aplicar con rodillo. (material) | 0.135 | 10.00 | 1.35 |
| mt28mcm060e | m² | Malla de fibra de vidrio antiálcalis, de 80 g/m² de masa superficial y de 1x50 m, para armar microcementos. (material) | 1.050 | 1.59 | 1.67 |
| mt28mcm080ba1e | kg | Microcemento monocomponente Plus Base "MICROESTIL", color Blanco Neutro, compuesto de cemento, áridos seleccionados y aditivos, de gran dureza, adherencia y flexibilidad, como capa base, previo amasado con agua, para aplicar con llana. (material) | 2.000 | 3.90 | 7.80 |
| mt28mcm080aa1a | kg | Microcemento monocomponente Plus Fino "MICROESTIL", textura lisa efecto aguas, color Blanco Neutro, compuesto de cemento, áridos seleccionados y aditivos, de gran dureza, adherencia y flexibilidad, como capa decorativa, previo amasado con agua, para aplicar con llana. (material) | 0.600 | 6.00 | 3.60 |
| mt08aaa010a | m³ | Agua. (material) | 0.004 | 1.50 | 0.01 |
| mt28mcm090a | l | Imprimación selladora transpirable con resinas acrílicas en dispersión acuosa, Hidrolaca "MICROESTIL", especialmente indicada para la posterior aplicación de selladores Estilpur "MICROESTIL", para aplicar con brocha. (material) | 0.120 | 13.20 | 1.58 |
| mt28mcm100a | l | Sellador de poliuretano alifático de dos componentes Estilpur PU-20 "MICROESTIL", sin disolventes, acabado brillante, para aplicar con brocha o rodillo. (material) | 0.120 | 37.00 | 4.44 |
| op00tal020 |  | Taladro con batidora. | 1.000 | 0.00 | 0.00 |
| mo020 | h | Oficial 1ª construcción. (mano de obra) | 0.731 | 22.53 | 16.47 |
| mo113 | h | Peón ordinario construcción. (mano de obra) | 1.306 | 21.19 | 27.67 |
| % | % | Costes directos complementarios | 2 % | 64.59 | 1.29 |
|  |  | Costes directos |  |  | 65.88 |
