# Pavimento flexible textil

- Propiedad del archivo: CYPE INGENIEROS, S.A.
- Formato: FIEBDC-3/2002
- Ámbito geográfico: Región de Murcia
- Divisa: EUR
- Costes indirectos: 3.00 %
- IVA: 21.00 %

## R Revestimientos y trasdosados

### RS Pavimentos

#### RST Textiles (moquetas)

**RST010** m² Pavimento flexible textil.
Pavimento de moqueta de fibra natural 80% lana y 20% poliamida, de pelo cortado, fabricada por proceso tufting, suministrada en rollos de 4x20 m. Colocación en obra: con adhesivo de contacto, sobre capa fina de nivelación.
Criterio de valoración económica: El precio no incluye la capa fina de nivelación.
Incluye: Replanteo y recorte del pavimento. Aplicación del adhesivo. Colocación del pavimento. Resolución de encuentros y puntos singulares. Eliminación y limpieza del material sobrante. Limpieza final del pavimento.
Criterio de medición de proyecto: Superficie útil, medida según documentación gráfica de Proyecto.
Criterio de medición de obra: Se medirá la superficie realmente ejecutada según especificaciones de Proyecto.

| Código | Ud | Descripción | Rendimiento | Precio | Importe |
|---|---|---|---|---|---|
| mt18dww010a | kg | Adhesivo de contacto a base de resina acrílica en dispersión acuosa, para pavimento de goma, caucho, linóleo, PVC, moqueta y textil. (material) | 0.250 | 4.62 | 1.16 |
| mt18dte010T | m² | Moqueta de fibra natural 80% lana y 20% poliamida, de pelo cortado, fabricada por proceso tufting, suministrada en rollos de 4x20 m. (material) | 1.050 | 52.01 | 54.61 |
| mo027 | h | Oficial 1ª instalador de moquetas y revestimientos textiles. (mano de obra) | 0.100 | 22.53 | 2.25 |
| mo065 | h | Ayudante instalador de moquetas y revestimientos textiles. (mano de obra) | 0.100 | 21.78 | 2.18 |
| % | % | Costes directos complementarios | 2 % | 60.20 | 1.20 |
|  |  | Costes directos |  |  | 61.40 |
