# Trampilla para falso techo continuo de placas de yeso laminado. Sistema "PLACO"

- Propiedad del archivo: CYPE INGENIEROS, S.A.
- Formato: FIEBDC-3/2002
- Ámbito geográfico: Región de Murcia
- Divisa: EUR
- Costes indirectos: 3.00 %
- IVA: 21.00 %

## R Revestimientos y trasdosados

### RT Falsos techos en interiores

#### RTC Continuos, de placas de yeso laminado

**RTC019** Ud Trampilla para falso techo continuo de placas de yeso laminado. Sistema "PLACO".
Trampilla de registro de plástico color blanco, Plastictramp "PLACO", de 300x300 mm, formada por marco y puerta, para falso techo continuo de placas de yeso laminado. Incluso accesorios de montaje.
Incluye: Marcado y corte de la placa de yeso laminado. Colocación de la trampilla. Resolución de encuentros y puntos singulares.
Criterio de medición de proyecto: Número de unidades previstas, según documentación gráfica de Proyecto.
Criterio de medición de obra: Se medirá el número de unidades realmente colocadas según especificaciones de Proyecto.

| Código | Ud | Descripción | Rendimiento | Precio | Importe |
|---|---|---|---|---|---|
| mt12plk080b | Ud | Trampilla de registro de plástico color blanco, Plastictramp "PLACO", de 300x300 mm, formada por marco y puerta. (material) | 1.000 | 16.84 | 16.84 |
| op00fre010 |  | Fresadora. | 0.100 | 0.00 | 0.00 |
| mo015 | h | Oficial 1ª montador de falsos techos. (mano de obra) | 0.299 | 23.16 | 6.92 |
| mo082 | h | Ayudante montador de falsos techos. (mano de obra) | 0.149 | 21.78 | 3.25 |
| % | % | Costes directos complementarios | 2 % | 27.01 | 0.54 |
|  |  | Costes directos |  |  | 27.55 |
